# KS Oranienbaum Schloss
Angebotsaufforderung (GAEB DA XML 3.3, DA83)
Projekt: N0-549-8
Währung: EUR
Erstellt mit: GXML Toolbox V3.3 R20220330, ORCA AVA 26.0.8 26.00.08, 28.01.2026

## 0.1.1 Baubeschreibung: Allgemein
0.1.1 Baubeschreibung: Allgemein

Das nach Entwürfen des holländischen Baumeisters Cornelis Ryckwaert 1683 begonnene Schloss Oranienbaum diente Fürstin Henriette Catharina als Sommer- und Witwensitz. Die Erweiterung der Anlage bis 1705 mit symmetrisch zur Hauptachse angelegten Wirtschaftsflügeln und pavillonartigen Kopfbauten weist in seinem Grundaufbau auf das Schloss Het Loo in den Niederlanden.
Das Schloss und die Gartenanlage gehören zum UNESCO-Welterbe Gartenreich Dessau-Wörlitz und damit zur höchsten Denkmalkategorie überhaupt.

Die denkmalgerechte Instandsetzung des nördlichen Wirtschaftsflügels mit Kopfbau und die teilweise Umnutzung des Wirtschafsflügels mit der Einordnung von zwei Ferienwohnungen ist Bestandteil der Instandsetzungsstrategie für das Gesamtensemble im Rahmen des 8. Bauabschnittes.

## 0.1.2 Baubeschreibung: Grundstück und Lage
0.1.2 Baubeschreibung: Grundstück und Lage

Lage:
Das Schloss Oranienbaum liegt in der Stadt Oranienbaum-Wörlitz in Sachsen-Anhalt an der Schlossstraße (B107)
Es gehört zum Gartenreich Dessau-Wörlitz.

Topografie:
Das Schloss Oranienbaum ist eingebettet in die Schlossparkanlage.
Das Gelände ist eben bzw. steigt als Folge  der früheren Geländeaufschüttung leicht in westlicher Richtung zum Schloss an. Das Schlossparkgelände fällt in nördlicher Richtung bis auf ca. 61,00 m NN am Kapengraben ab und besitzt eine geringe Reliefenergie. Der mittlere Wasserspiegel des Kapengrabens liegt bei ca. 60,00 m NN.

Geologie:
Es liegt ein geotechnischer Bericht vor.

Regionalgeologisch gehört das Untersuchungsgebiet zu den Nordausläufern der Dübener Heide im Übergangsbereich zum Urstromtal der Elbe. Das Urstromtal bildete die Hauptabflussbahn der Schmelzwässer der Weichsel- und Saaleeiszeit. Die oberflächennahen Schichten bestehen insbesondere aus den weichseleiszeitlichen Talsanden. Diese werden im nicht beeinflussten Bereich von holozänen bindigen Schichten (Auelehm) bzw. nichtbindigen Schichten (Schwemmsand) überlagert.
Bedingt durch frühere Sandentnahmen und zur Hochwassersicherung der historischen Schlossanlage muss lokal mit Auffüllungen gerechnet werden.
Die hydrologischen Verhältnisse des Untersuchungsgebietes werden durch den Schlossgraben und den nördlich gelegenen Kapengraben bestimmt. Der Schlossgraben stellt ein künstlich hergestelltes Bachgerinne dar, welches zur Speisung der Gewässer im Schlosspark dient. Im weiteren Umfeld des Bauwerkes ergeben sich Absoluthöhen um 64,50 bis 65,00 m NN. Bei einem mittleren Grundwasserstand von ca. 62,60 m NN ergibt sich ein durchschnittlicher Grundwasserflurabstand von ca. 2,30 m.

Nach den Ergebnissen der Baugrunduntersuchung ist die Baugrundschichtung kompliziert.
Die anstehenden Auffüllungen besitzen nur eine geringe Tragfähigkeit. Die Talsande sind dagegen mitteldicht gelagert und weisen eine sehr gute Tragfähigkeit auf.
Die Fundamentabmessungen und bauliche Ausbildung der historischnen Fundamente wurden jeweils mittels Handschurf bestimmt.
Es wird empfohlen, die vorhandenen Wände abschnittsweise nach DIN 4123 zu unterfangen.
Es ist eine Mindesteinbindetiefe von d ≥ 0,80 m einzuhalten. Hierbei sollte die Gründung innerhalb des ausreichend tragfähigen Talsandes erfolgen.

## 0.1.3 Baubeschreibung: Gebäude- und Planungsdaten
0.1.3 Baubeschreibung: Gebäude- und Planungsdaten

Nördlicher Wirtschaftsflügel:
Der westliche Teil des Erdgeschosses wird instandgesetzt und soll als Fahrradraum für Besucher zur Verfügung gestellt werden. Um einen ebenerdigen Zugang zu ermöglichen wird das Bodenniveau des Raumes auf die Höhe des umgebenen Geländes abgesenkt.
Die angrenzende Durchfahrt wird unter anderem zur barrierefreien Erschließung der beiden Ferienwohnungen und des geplanten Aufzuges (BA.9) auf der Nordseite des Hauptgebäude geschaffen.

Der "Mittelteil" soll, getrennt durch den Treppenraum zum Dachgeschoss, zwei Ferienwohnungen aufnehmen, wobei eine davon behindertengerecht geplant wird.
Für die Belichtung und Belüftung der Ferienwohnungen werden jeweils zwei zusätzliche Fenster in Brüstungshöhe unter den historischen Fensteröffnungen an der Südfassade geschaffen. Die Nordfassade der Ferienwohnungen bleibt öffnungslos. Der barrierefreie Zugang zu den Ferienwohnungen erfolgt über eine Rampenanlage und neu geschaffene Türöffnung in den historischen Treppenraum von Norden.
Der östliche Teilbereich dient der Aufnahme von Nebenräumen und einem Multifunktionsraum. Die historische Gartentür wird in der Nordfassade wieder eingefügt und dient fortan als zweiter Rettungsweg sowie zusätzliche Belüftung des Raumes.

Das Dachgeschoss bleibt ungenutzt und dient zum Verzug der Installationen HLS und ELT.

Kopfbau:
Dieser Gebäudeteil wird instandgesetzt und dient fortan als Ausstellungsraum. Dafür werden alle historischen Einbauten (Heuraufen und Tröge) und Oberflächen erhalten. Der Raum erhält somit sein Antlitz als historischer Pferdestall. Der Bodenbelag wird aufgenommen, gereinigt und wieder neu verlegt um eine barrierefreie Durchwegung des Kopfbaus zu ermöglichen.

Baubegleitende Untersuchungen:
Während der gesamten Baudurchführung sind nach Erfordernis begleitend restauratorische und holzschutztechnische Untersuchungen durchzuführen und vorschriftsmäßig zu dokumentieren. Diese werden seitens der Kulturstiftung gesondert beauftragt und können zu Verzögerungen im Bauablauf führen.

Planungsdaten:
BGF: ca. 960qm
NF: ca. 335qm
BRI: ca. 2830cbm
Gebäudehöhe Nörllicher Wirtschaftsflügel und Kopfbau ab Gelände - OK Traufe: ca. 3,80m
Gebäudehöhe Nördl. Wirtschaftsflügel ab Gelände - OK First: ca. + 6,70m
Gebäudehöhe Kopfbau ab Gelände - OK First: ca. + 9,15m

## 0.1.4 Baubeschreibung: Planungsbeteiligte
0.1.4 Baubeschreibung: Bauherr

Bauherr:
Kulturstiftung Dessau Wörlitz
Frau Ott-Stolze
Schloss Großkühnau
Eberhanstraße 8
06846 Dessau-Roßlau

## 0.1.5 Baubeschreibung: Instandsetzungmaßnahmen
0.1.5 Baubeschreibung: Instandsetzungmaßnahmen

I. Ausführungsbeschreibung

Gründung:
Abschnittsweise Freilegung der vorhandenen Fundamentierung im Innen- und Außenbereich für Unterfangung unter historischen Fundamenten sowie Erstellung neuer Fundamente (bewehrt und unbewehrt) im Innenbereich.
Erstellung Planum und Wiederverfüllung der Arbeitsräume. Einbringen einer kapillarbrechenden Schicht aus Glasschotter unter Bodenplatte (25-30cm Stärke). Einbringen einer bewehrten Bodenplatte mit Bauteilaktivierung für die Bereiche der Ferienwohnungen und des Mehrzweckraumes.

Decke:
Deckenkonstruktionen mit eingeschobenen, lehmumwickelten Staakhölzern und massiven Holzeinschüben aufgrund von Schädigungen durch Herausschneiden geschädigter Partien und dem Wiedereinfügen dimensions- und qualitätsgleicher Vollhölzer mittels traditioneller Holzverbindungen instand setzen. Fehlende bzw. geschädigte Lehmstaakungen und massive Holzeinschübe befundgerecht erneuern oder ergänzen. Neue Massivholzoberzüge und Schwellen (Kiefer) über Deckenbalken.
Neue Massivholzunterzüge (Kiefer) in Ferienwohnungen.

Außenwände und Fassade:
Sockelmauerwerk abschnittsweise unter Nutzung des Altmaterials und von qualitativ- und dimensionsgleichem Neumaterial in Kalkmörtel erneuern. Angrenzende massive Trennwände im Durchfahrtsbereich in Fachwerkbauweise mit Ziegelfüllung auf Sockelmauerwerk neu erstellen.
Fachwerkwände aus Eichenholz, aufgrund tierischer und pflanzlicher Schädigungen durch Herausschneiden geschädigter Schwellen, Pfosten, Riegel oder Streben einschl. Entfernung des angrenzenden Mauerwerks und dem Wiedereinfügen dimensions- und qualitätsgleicher Vollhölzer mittels traditioneller Verbindungen instand setzen.Gefache der Fachwerkwände mit sonderformatigen Ziegelsteinen in Kalkmörtel traditionell eingebunden schließen.

Tragende Innenwände:
Fachwerkwände, aufgrund tierischer und pflanzlicher Schädigungen durch Herausschneiden geschädigter Schwellen, Pfosten, Riegel oder Streben und dem Wiedereinfügen dimensions- und qualitätsgleicher Vollhölzer mittels traditioneller Verbindungen instand setzen. Fachwerkwände entsprechend der Befundlage neu abbinden und in das vorhandene Konstruktionsgefüge einbinden. Gefache der Fachwerkwände mit qualitativ- und dimensionsgleichen Ziegelsteinen entsprechend der Befundlage in Kalkmörtel instand setzen.

Dach:
Dachkonstruktionshölzer, durch Rückschnitt mechanisch bzw. pflanzlich geschädigter Hölzer und dem Einfügen material- und dimensionsgleicher Hölzer traditionell instand setzen. Dachkonstruktion des Dachreiters komplett erneuern. Laternenkonstruktion, bestehend aus Schaft mit konvex / konkav gewellter Haube, demontieren, restaurieren und wieder aufsetzen. Gaupenkonstruktionen zimmermanns- und mauerwerkstechnisch traditionell instand setzen. Dacheindeckung mit trocken verlegten Biberschwanzziegeln in Doppeldeckung, und in Mörtel verlegten First- und Gratsteinen, einschl. erforderlicher Einlattungen, herstellen. Dacheindeckung der Laterne und des Segmentgiebels mit Kupfer einschl. Unterbau, Helmspitze aus Kupfer nach historischem Vorbild neu herstellen. Dachanschlüsse zu den aufgehenden Bauteilen mit mehrfach gekantetem Kupferblech. Installation der aufliegenden Rinne und Regenfallrohre sowie Standrohre aus Kupferblech zur Ableitung des Regenwassers.

Nichttragende Innenwände und Vorsatzschalen:
Neue Innenwände als Holzständerkonstruktionen mit Holzfaserdämmung, Beplankung Lehmbauplatten, Gipskartonbeplankung in Feuchtbereichen und unter Fliesen.

Treppen:
Holzwangentreppe (19 Stg.) und Tür auf Treppe, Nördl. Wirtschaftsflügel, zweiläufig, halbgewendelt, mit Brettbalustern, Eiche sichern und instandsetzen. Holzwangentreppe Kopfbau, halbgewendelt mit Brettbalustern, Eiche sichern und instandsetzen, 20Stg.

Boden- und Oberbeläge
Ausbildung eines Ziegelbelages aus vorhandenen bzw. nachgeformten, rot-bunten Ziegeln in Kalkmörtelbettung mit abschließender Handverfugung in Fahrradraum und Kopfbau. Ausbildung Ziegelplattenbelag (oktogonal) im Treppenraum aus vorhandenen Ziegelplatten einschließlich Sandbettung und Kalkmörtel. In Nassbereichen Fußbodenkeramik, rutsch- und abriebfest, im Dünnbett verlegt. Steinholzestrich inkl. Versiegelung für Ferienwohnungen und Mehrzweckraum

Fenster, Verglasungen und Außentüren:
Fensterflügel aus Eiche, entsprechend den Befundungen in traditioneller Weise herstellen und anschlagen, Verglasung aus Antikglas. Historische Fenster Kopfbau instandsetzen. Vorsatzfenster aus Eiche, zweiflüglig und ohne horizontale Unterteilung, innenliegend mit umlaufendem Futterholz und profilierten Blendrahmen, einfachverglast, herstellen und oberflächenfertig einsetzen.
Historische Außentüren denkmalgerecht instandsetzen. Erstellung neue Außentüren, einflügelig und zweiflügelig, Holzrahmentüren Eiche mit Füllungen und Blockzarge.

Baukonstruktive Einbauten:
Holz-Einbaumöbel in beiden Ferienwohnungen als umlaufendes Schranksystem in Schlaf-und Flurbereich mit Einbauküche in Koch- und Wohnbereich. Einbaumöbel im an der westlichen Wand im Mehrzweckraum Westwand als wandüberdeckendes Schranksystem mit integrierter Einbauküche.

## 0.2.1 Allgemeine Vertragsbedingungen - Festlegungen
0.2.1 Allgemeine Vertragsbedingungen - Festlegungen

Es gilt die VOB in der gültigen Fassung.

Alle allgemeinen sowie gewerkespezifischen Ausschreibungsvortexte dieses LVs werden Vertragsbestandteil. Dies gilt auch bei elektronischer Abgabe des LVs.

Die angebotenen Einheitspreise der aufgeführten Leistungen verstehen sich für eine komplette Lieferung und Montage, Anschluss und Inbetriebnahme der betreffenden Leistung und zwar auch dann, wenn dies in den einzelnen Positionen nicht ausdrücklich vermerkt ist.

Die Mitbenutzung vorh. Maschinen, Geräte und Einrichtungen anderer Unternehmer ist vom AN gesondert mit diesem zu vereinbaren.

Gewährleistung:
Die Verjährungsfrist für die Gewährleistung beträgt 5 Jahre. Die Frist beginnt mit dem Datum der gemeinsam mit dem Bauherren unterschriebenen Niederschrift über die förmliche Abnahme.

Der AN hat sich vor Angebotsabgabe von den örtlichen Verhältnissen, insbesondere von der Lage und Beschaffenheit der Baustelle und der Zufahrtswege, zu überzeugen. Er hat anhand der Planungsunterlagen und des örtlichen Befundes das Angebot bezüglich der errechneten Massen und des Wortlautes auf Richtigkeit und Vollständigkeit zu prüfen. Etwaige Bedenken sind umgehend, spätestens bei Abgabe des
Angebotes, schriftlich anzuzeigen.

Mit Abgabe des Angebotes erklärt der AN, dass er die Leistung vollständig und funktionsgerecht im vorgegebenen Zeitrahmen erbringen kann.

In den angebotenen Einheitspreisen der einzelnen Positionen sind insbesondere einzukalkulieren:
- Die Vorlage einer vollständigen Werk-und Montageplanung
  zur Prüfung (Prüffrist beträgt 2 Wochen)
- Leistungen für Baustelleneinrichtung sofern nicht separat ausgeschrieben.
- alle erforderlichen Lohn- und Lohnnebenkosten einschließlich aller Kosten für die Bauleitung sowie Zuschläge.
- die dem AN durch Aufmaß und Abnahme entstehenden Kosten
- Kosten für alle erforderlichen Dichtungs-, Klemm-, Befestigungs-,Isolierungs-, Schweiß- und Verbindungsmaterialien sowie Kleinteile frei Baustelle
- der Schutz seiner Arbeiten gegen Niederschlag und Witterungseinflusse durch den AN.
- Kosten für Schutzmaßnahmen von Bauteilen und Einrichtungsgegenständen.
- Kosten für die Inbetriebnahme einzelner Teile sowie für eventuelle Messprotokolle soweit nicht in gesonderten Positionen ausgeschrieben.
- Kosten aller technischer Unterlagen.
- Kosten für die Vervielfältigung der Werkplanungen.

Der AN übernimmt im Auftragsfall für die Zeit seiner Beschäftigung auf der Baustelle im Rahmen der ihm übertragenen Leistungen die Stellung eines Fachbauleiters, für eigene und seine Subunternehmerleistungen, eigenverantwortlich ohne gesonderte Vergütung.

Der Fachbauleiter muss nach Auftragserteilung namentlich benannt werden. Eine Teilnahme des Fachbauleiters an den stattfindenden Baustellenbesprechungen ist erforderlich und wird nicht gesondert vergütet.

## 0.2.2 Zusätzliche Vertragsbedingungen - Ausführungsunterlagen
0.2.2 Zusätzliche Vertragsbedingungen Ausführungsunterlagen

Die Bauausführung darf nur nach Plänen erfolgen, die zur Bauausführung freigegeben sind. Alle mit dieser Anfrage übergebenen Unterlagen sind noch nicht freigegeben. Sie haben den Status Vorabzug und dürfen für die Ausführung nicht verwendet werden.

Dem AN werden im Vorfeld der Baumaßnahme soweit nötig, geprüfte und freigegebene Ausführungsunterlagen übergeben. Auf dieser Basis hat der AN Montage-/Werkplanungen auf eigene Kosten zu erstellen, auch wenn dies nicht ausdrücklich in den Leistungstexten gefordert wird.

## 0.2.3 Zusätzliche Vertragsbedingungen - Stundenlohnarbeiten
0.2.3 Zusätzliche Vertragsbedingungen - Stundenlohnarbeiten

Stundenlohnarbeiten dürfen nur auf Veranlassung der Bauleitung ausgeführt werden (inklusive aller Nebenkosten)! Rapporte sind innerhalb einer Woche vorzulegen. Verspätet eingegangene Rapporte werden nicht anerkannt. Die im LV nachstehend angegebenen Stundenlöhne gelten gleichzeitig als Einheitspreis.

## 0.2.4 Zusätzliche Vertragsbedingungen - Bauabnahmen
0.2.4 Zusätzliche Vertragsbedingungen - Bauabnahmen

Die Leistung ist in jedem Fall förmlich abzunehmen. Der AN hat die Abnahme rechtzeitig schriftlich zu beantragen.

## 0.2.5 Zusätzliche Vertragsbedingungen - Erklärungen und Nachweise
0.2.5 Zusätzliche Vertragsbedingungen - Erklärungen und Nachweise

Bei Abnahme sind vorzulegen (digital und print):

- Fachunternehmererklärung
- Bauleitererklärung
- Produktdatenblätter, Zertifikate, Zulassungen etc. aller verwendeten Baustoffe und Produkte.
- Pflegehinweise
-Baudokumentation (Tagebuch, Fotos, Berichte, Leistungsnachweise etc.)

## 0.2.6 Zusätzliche Vertragsbedingungen - Entsorgung ausgebauter Stoffe
0.2.6 Zusätzliche Vertragsbedingungen - Entsorgung ausgebauter Stoffe

Eventuell entstehender Erlös aus der Entsorgung von Baustoffen ist dem AG gutzuschreiben.
Die Nachweise der Entsorgungsmaßnahmen sind auf der Baustelle vorzuhalten.

## 0.2.7 Zusätzliche Vertragsbedingungen - Baustellenreinigung
0.2.7 Zusätzliche Vertragsbedingungen - Baustellenreinigung

Anfallende Abfälle, Bauschutt und Verpackungsmaterial sind laufend zu beseitigen. Die Baustelle ist täglich in einem aufgeräumten Zustand zu verlassen. Die Straßen sind regelmäßig zu reinigen. Insagesamt ist die südliche, dem Ehrenhof zugewandte Seite, frei von Baumaterialien zu halten. Für die Baustellenreinigung anfallende Kosten werden nicht gesondert vergütet und sind in die Einzelpreise mit einzukalkulieren. Unterlässt der Auftragnehmer dies, steht es dem Auftraggeber zu, die Baustelle auf Kosten des Auftragnehmers durch eine Drittfirma reinigen zu lassen.

## 0.2.8 Zusätzliche Vertragsbedingungen - Gleichwertigkeit
0.2.8 Zusätzliche Vertragsbedingungen - Gleichwertigkeit

Soweit in der Leistungsbeschreibung auf Technische Spezifikationen, z.B. nationale Normen, mit denen Europäische Normen umgesetzt werden, europäische technische Zulassungen, gemeinsame technische Spezifikationen, internationale Normen, Bezug genommen wird, werden auch ohne den ausdrücklichen Zusatz:
oder gleichwertig, immer gleichwertige Technische Spezifikationen in Bezug genommen.

## 0.3.1 Leistungsbeschreibung Starkstromanlagen
0.3.1 Leistungsbeschreibung Starkstromanlagen

KG 440 Starkstromanlagen

KG 444 Niederspannungsinstallationsanlagen

Gebäudehauptverteilung Seitenflügel Nord

Die Gebäudehauptverteilung Seitenflügel Nord wird im Raum 2.12 positioniert. Die Einspeisung erfolgt über ein Kabel NYCWY 4x35/25 aus der Liegenschaftshauptverteilung (LHV) im Raum 0.17 im Seitenflügel Nord. Der Kabelabgang über einen Zwischenzähler ist vorhanden. Über den vorhandenen Zwischenzähler wird die Verbrauchserfassung für den Mehrzweckraum und den Bereich Ausstellung realisiert. Die Zuleitung wird an die bestehende LHV angeschlossen.

Unterverteilungen

Die beiden Ferienwohnungen erhalten je eine Unterverteilung. Die Einspeisung erfolgt je über ein Kabel NYY-J 5x16 aus der zentralen Zähleranlage im R 0.17. Jede Ferienwohnung erhält einen eigenen EVU-Direktzähler. Die erforderlichen Zählerplätze sind in der Bestandszähleranlage bereits vorhanden. Die Zuleitung wird an die bestehenden Zählerplätze angeschlossen.

Die Unterverteilungen in den Ferienwohnungen werden als Aufputzverteiler in die neu zu errichtenden Einbaumöbel in den Schlafräume 2.02 und 2.10 montiert. Es erfolgt eine Abstimmung mit dem Tischler / Möbelbauer. Die Wände werden bauseits verstärkt.

Die öffentlich zugänglichen Endstromkreise werden mittels Brandschutzschaltern abgesichert.

Alle Abgänge in den Unterverteilungen werden auf Reihenklemmen verdrahtet.
Die Ausführungsplanung wird in eine Werk- und Montageplanung überführt und zur Freigabe vorgelegt.

Elektroinstallation

Die Elektroinstallation wird auf Grundlage der gültigen DIN-VDE Vorschriften erfolgen. Niederspannungsseitig wird ein 230/400V- TN-S-Netz errichtet. Steckdosenstromkreise werden nach DIN VDE 0100 T410 in allen Bereichen mit RCD 30mA ausgerüstet.
Für die Warmwasserbereitung in den Ferienwohnungen und im Mehrzweckraum R 2.15 ist werden Durchlauferhitzer vorgesehen. Die Geräte zur Warmwasserbereitung sind Bestandteil des Gewerkes Sanitär.

Verlegesysteme

Die Elektroinstallation in den Ferienwohnungen und im Mehrzweckraum erfolgt in Unterputzausführung in Leichtbauwänden bzw. in der vorgemauerten Lehmwand vor dem Fachwerk. Es wird keine Kabelverlegung innerhalb der Decke durchgeführt. Deckenauslässe für Beleuchtung und Rauchmelder werden über den Dachboden verlegt und als Einzelkabeldurchführungen durch die Decke geführt. Die Unterputzverlegung der Stromkreisleitungen innerhalb der Räume erfolgt an der Rohwand im Vorfeld der Montage der Innendämmung. In Technikbereichen wird eine Aufputzverlegung durchgeführt. An fachwerksichtigen Wänden wird die Elektroinstallation in Rohrverlegung (Aluminiumrohr) und mit Aufputz-Installationsgeräten vorgenommen.

Die horizontale Verteilung von Kabeln und Leitungen, welche über die Decke verlegt werden, erfolgt über eine Hauptkabeltrasse auf dem Dachboden parallel zum Laufweg bzw. in Stichen zu den Deckendurchführungen in nicht brennbaren Kabelrinnen aus verzinktem Stahlblech.
Die Wand- und Deckendurchführungen der Elektrokabel durch brand- und rauchabschnittsbildende Wände- und Decken, werden brandschutztechnisch verschlossen.
Die Brandschutzdurchführungen durch die Decken werden bauseits vorbereitet (Laibungen, Brandschutzschalen) und durch das Gewerk Elektro entsprechend der Feuerwiderstandsfähigkeit zulassungskonform verschlossen.

Installationsmaterial

Das Installationsmaterial wird in der Ausführung den hohen Anforderungen des Baudenkmals entsprechen. Form und Farbe der Installationsgeräte werden in den entsprechenden Positionen des Leistungsverzeichnis festgelegt.

Gebäudesteuerung (Licht und Heizung)

In den Ferienwohnungen erfolgt die Schaltung der Leuchten in den einzelnen Räumen per Hand vor Ort mittels KNX-Bedienelement. Im Museumsbereich erfolgt die Schaltung der Leuchten zentral an Tableaus im Raum 2.15 und Raum 1.01. In Einzelfällen erfolgt der Einsatz von Bewegungsmeldern. Die Ansteuerung der Leuchten erfolgt mittels Schaltaktoren (on/off) und DALI-Gateways (dimmbar).

Im Ausstellungsbereich werden raumweise Fussbodentanks mit Steckdosenbestückung vorgesehen, um flexibel an unterschiedliche Ausstellungskonzepte anpassbar zu sein. Die Steckdosen werden steuerbar ausgeführt.

Das Facilty-Managementkonzept der Kulturstiftung Dessau Wörlitz sieht eine zentrale Einflussnahme und Kontrolle u.a. auf die Beheizung der Gebäude vor. Dieses Konzept ist im Kavalierhaus Nord bereits realisiert und soll im Kavalierhaus Süd weitergeführt werden.
Dafür wird eine Einzelraumregelung mit zentraler Festlegung der Solltemperaturen realisiert. Alle Räume erhalten einen im Schalterprogramm enthaltenen Raumtemperatur-Feuchte-Fühler. Die Beheizung der Wohnräume sowie des Mehrzweckraumes wird mittels einer Bauteiltemperierung realisiert. Die Steuerung erfolgt mittels KNX-Heizungsaktoren in den Heizkreisverteiler. Die Beheizung der Ausstellungsbereiche wird mittels Wärmetauschern durchgeführt. Diese werden mittels KNX-Stellantrieben dezentral geregelt. Die Istwerterfassung in beiden Bereichen wird mittels KNX-Raumtemperatur-Feuchtefühlern umgesetzt. In den Ferienwohnungen wird die Temperatur über die KNX-Bedienelemente gemessen und eingestellt.

KG 445 Beleuchtungsanlagen

Allgemeinbeleuchtung

Die Beleuchtung mit künstlichem Licht wird entsprechend der AMEV, den technischen Regeln für Arbeitsstätten ASR 3.4 und DIN VDE 0108 sowie der DIN EN 12464-1 ausgeführt.

Für Wohnbereiche in Ferienwohnungen gibt es keine Mindestbeleuchtungsstärken, die beachtet werden müssen. Gleiches gilt auch für den Ausstellungsbereich.

Leuchten werden nach ästhetischen Gesichtspunkten durch den Nutzer ausgewählt und durch den Auftragnehmer bemustert.

Wohnungen:
In den Bädern werden Deckenleuchten und Spiegelleuchten vorgesehen. Über den Esstischen wird jeweils eine Pendelleuchte vorgesehen. Die Schlafzimmer werden mit Wandleuchten ausgestattet und erhalten zusätzlich Nachttischleuchten, welche durch den AG beschafft werden. Die Möbel werden mit LED-Stripes ausgestattet.

Treppenhaus Ferienwohnungen / Zugang MZR:
Es werden Wandleuchten mit lamellenförmigen Reflektoren vorgesehen.

Ausstellung:
Es werden Pendelleuchten mit metallischem Schirm nach historischem Vorbild verwendet.
Für die Ausstellungsbereiche werden Schienensysteme für den Einsatz von Strahlern eingesetzt. Die Montage de Strahler erfolgt nach Vorgabe AG.
Die Futterraufen werden mittels LED-Stripes hinterleuchtet.

MZR:
Für den Mehrzweckraum werden Schienensysteme für den Einsatz von Strahlern eingesetzt. Die Montage de Strahler erfolgt nach Vorgabe AG

Fahrradraum:
Es werden Pendelleuchten mit metallischem Schirm nach historischem Vorbild verwendet.
Die Futterraufen werden mittels LED-Stripes hinterleuchtet.

Technikräume / Dachgeschoss:
Für die Technikräume werden technische Langfeld-Feuchtraumleuchten eingesetzt.

Sicherheitsbeleuchtung

Die im Brandschutzkonzept geforderten Leuchten zur Kennzeichnung der Rettungswege werden nach DIN 4844-2 bzw. BGV A8 oder ASR A1.3 werden als Einzelbatterieleuchten ausgeführt. Eine Sicherheitsbeleuchtung der Rettungswege wird nicht gefordert.
Die Sicherheitsleuchten werden über ein zentral angeordnetes Steuergerät überwacht.

Es erfolgt eine Sachkundigenabnahme der Sicherheitsbeleuchtung.

## 0.3.2 Baustelleneinrichtung
0.3.2 Baustelleneinrichtung

Baustelleneinrichtung und Gerüste:

Für die Ausführung an den Fassaden und am Dach wird außen ein Fassadengerüst gestellt werden. Dieses ist nicht Teil dieser Ausschreibung sondern wird durch das Gewerk Gerüstbau bereitgestellt.
Alle für die Ausführung der Arbeiten nötigen sonstigen Gerüste, Arbeitsebenen, etc. im Inneren des Gebäudes sind vom AN zu stellen und werden nicht gesondert vergütet. Die Baustelle ist für sämtliche, in der Leistungsbeschreibung aufgeführten Leistungen, die nicht gesondert als Baustelleneinrichtung ausgewiesen sind, einzurichten. Leistungen für das Einrichten und Vorhalten der Baustelle sind vom AN für die Dauer der eigenen Arbeiten in die Einheitspreise einzukalkulieren.

Bauseits gestellt werden:
- der Anschluss für Bauwasser / Baustrom

Für die Medienentnahme aus den Versorgungssystemen der KsDW erfolgt grundsätzlich ein Abzug von
0,5% der Bruttoauftragssumme

## 0.3.3 Beigefügte Planunterlagen und Gutachten
0.3.3 Beigefügte Planunterlagen und Gutachten

Installationsplan Erdgeschoss
Installationsplan Dachgeschoss

Bauzeitenplan (zur Orientierung)

## 0.3.4 Denkmalpflegerische Anforderungen
0.3.4 Denkmalpflegerische Anforderungen

Die kulturhistorische Bedeutung des Gebäudes verlangt von allen am Bau beteiligten Firmen eine Umsicht und Sorgfalt. Insbesondere ist zu beachten:

Alle Arbeiten erfolgen in enger Abstimmung mit der Bauleitung und dem baubegleitenden Restaurator.
Sämtliche Abbrucharbeiten sind mit größter Vorsicht und so durchzuführen, dass die umgebenden Bauteile nicht beschädigt werden.
So sind beispielsweise unnötige Beschädigungen von Konstruktionshölzern, Ausfachungen oder Ausbauteilen zu vermeiden.
Beim Transport aller Gegenstände sind Beschädigungen zu vermeiden, ggf. sind die zu transportierende Güter auf geeignete Weise zu polstern.
Sollten trotz aller Vorsicht Schäden eingetreten sein, so sind unverzüglich die Bauleitung und der baubegleitende Restaurator zu informieren. Diese entscheiden darüber, durch wen und auf welche Art die Schäden repariert werden. Die Kosten trägt der Verursacher. Es hat keinen Anspruch darauf, die Schäden selbst zu beheben.

Gerüste und Arbeitsbühnen dürfen nicht mit Dübeln o.ä. am Bestand befestigt werden. Wo dies unvermeidlich ist, muss eine vorherige Abstimmung mit der Bauleitung bzw. dem baubegleitenden Restaurator erfolgen.
Schutzkonstruktionen, wie Fensterabdeckungen, Bautüren, Abplanungen etc. Sind nicht an der vorhandenen Bausubstanz zu befestigen. Wo dies unvermeidlich ist, erfolgt eine vorherige Abstimmung mit der Bauleitung bzw. dem baubegleitenden Restaurator.
Das Gebäude muss zu jeder Zeit vor Witterungseinflüssen geschützt sein, d.h., erforderliche Abplanungen müssen jeweils unverzüglich angebracht werden. Schäden infolge nicht ausreichenden Witterungsschutzes gehen zu Lasten des Auftragnehmers.

Die Erdarbeiten werden durch eine archäologische Baubegleitung begleitet. Diese ist während der gesamten Dauer der Erdarbeiten vor Ort und achtet auf Fundstücke (Münzen, Scherben etc.) und bauliche Strukturen.
Sollten Fundstücke auftauchen, werden diese sowie der Fundort gesichert und dokumentiert. Bauliche Strukturen dürfen nicht zerstört werden. Während der Sicherung und Dokumentation müssen die Bauarbeiten unterbrochen werden!
Alle Mitarbeiter sind von der Firmenleitung auf den Denkmalwert des Gebäudes und die hieraus erwachsenden Notwendigkeiten bei der Arbeit hinzuweisen. Es dürfen nur Mitarbeiter eingesetzt werden, die mit den örtlichen Gegebenheiten und den besonderen Erfordernissen vertraut sind.
Der Auftragnehmer benennt eine Person, die die örtlichen Arbeiten leitet und immer auf der Baustelle anwesend ist. Diese Person, die die örtlichen Arbeiten leitet und immer auf der Baustelle anwesend ist.
Diese Person darf während der Bauzeit nicht auf andere Baustellen wechseln.

## 00 402 - 8. BA - Starkstromanlagen

### Titel 01 KG 440 STARKSTROMANLAGEN

#### Bereich 01.01 KG 443 NIEDERSPANNUNGSSCHALTANLAGEN

*Hinweis: Hinweistext Anschlussarbeiten*
Anschluss nachfoglender Leitungen an bestehende Hauptverteilung

**01.01.1 Installationsleitung NYM-J 5x16 anschließen**
STLB-Bau 2024-04 053
Installationsleitung DIN VDE 0250-204 (VDE 0250-204) NYM-J 5 x 16, Cu-Zahl 768, nur anschließen an beigestellte Betriebsmittel, einschl. Verbindungsmittel.
Menge: 2,000 St

**01.01.2 Installationsleitung NYM-J 5x35 anschließen**
STLB-Bau 2024-04 053
Installationsleitung DIN VDE 0250-204 (VDE 0250-204) NYM-J 5 x 35, Cu-Zahl 1680, nur anschließen an beigestellte Betriebsmittel, einschl. Verbindungsmittel.
Menge: 1,000 St

**01.01.3 Umbaumaßnahmen an Bestandsverteilung**
Studenlohnarbeiten zum Umbau der Bestandsverteilung, herstellen von Kabeleinführungen, Freischaltung und Inbetriebnahme der Bestandsverteiler.
Die Abrechnung erfolgt auf Stundennachweis, welcher durch die Bauüberwachung oder den Bauherren gegenzeichnen zu lassen ist.
Menge: 8,000 h

#### Bereich 01.02 KG 444 NIEDERSPANNUNGSINSTALLATIONSANLAGEN

*Hinweis: VERTEILER*

*Hinweis: FELDVERTEILER UV FERIENWOHNUNG*

**01.02.1 Feldverteiler 144 TE**
Installationskleinverteiler DIN EN 60670-24 (VDE 0606-24), U Index n tiefgestellt kleiner gleich 400 V AC, I Index n tiefgestellt kleiner gleich 80 A, Bedienung durch elektrotechnischen Laien, Gehäuse aus Stahl, Oberfläche pulverbeschichtet,
Anzahl Teilungseinheiten 144 St, Schutzklasse I (Erdung), Basisschutz gegen elektrischen Schlag, Fehlerschutz gegen elektrischen Schlag durch Abschaltung, Innenaufstellung, Schutzart IP 3X DIN EN 60529 (VDE 0470-1), Schutzart IK05 DIN EN 62262 (VDE 0470-100),
min. Umgebungstemperatur '-25' Grad C,
max. Umgebungstemperatur '40' Grad C,
max. Umgebungstemperatur täglicher Mittelwert '35' Grad C,
max. relative Luftfeuchte bei einer Temperatur von 40 Grad C
'50' %,
Verschmutzungsgrad 2 (mittel) DIN EN 61010-1 (VDE 0411-1),
Höhe über NN '2000' m,
EMV-Umgebung A Gewerbe Industrie, mit Tür, für Aufputzmontage,
zusätzliche Umgebungsbedingungen
Montage in Einbaumöbel
inkl. aller zur Montage notwendigen Kleinteile und Anschluss aller Leitungen
inkl. Beschriftung der Klemmen, Eibaugeräte, Verteilung
inkl. Inbetriebnahme

max. zulässige Aufstellmaße H/B/T in mm
1000/550/120

Bestückung mit nachstehender Stromkreisausrüstung.
Menge: 2,000 St

**01.02.2 Sicherungslasttrennschalter Gr.D02 400VAC AC-22 3polig Sicherungseinsatz**
STLB-Bau 2024-04 054
Sicherungslasttrennschalter DIN EN IEC 60947-3 (VDE 0660-107), als Reiheneinbaugerät, Maße DIN 43880, einschl. Passeinsatz, fingersicher DIN EN 50274 (VDE 0660-514), zur Montage auf Tragschiene DIN EN 60715 (VDE 0660-520), Baugröße D 02, Bemessungsbetriebsspannung 400 V AC, Gebrauchskategorie AC-22, 3-polig, mit Sicherungseinsatz.
Menge: 8,000 St

**01.02.3 Fehlerstromschutzschalter RCCB Typ A unverzögert 40A Fehlerstrom 30mA 3polig+N 400VAC**
STLB-Bau 2024-04 054
Fehlerstromschutzschalter (RCCB) DIN EN 61008-1 (VDE 0664-10), als Reiheneinbaugerät, Maße DIN 43880, fingersicher DIN EN 50274 (VDE 0660-514), Typ A pulsstromsensitiv, Auslösung unverzögert, Bemessungsstrom 40 A, Bemessungsfehlerstrom 30 mA, 3-polig + N, 400 V AC, Kurzschlussfestigkeit 10 kA, stoßstromfest bis 250 A, mit Handbetätigung, mit Aufnahmevorrichtung für Beschriftungsschild.
Menge: 5,000 St

**01.02.4 Leitungsschutzschalter 230/400VAC Ausschaltvermögen 6kA 1-polig Charakter.B 10A**
STLB-Bau 2019-04 054
Leitungsschutzschalter DIN EN 60898-1 (VDE 0641-11), als Reiheneinbaugerät, Maße DIN 43880, fingersicher DIN EN 50274 (VDE 0660-514),
Bemessungsbetriebsspannung 230/400 V AC, Bemessungsausschaltvermögen 6 kA, 1-polig, Auslösecharakteristik B, Bemessungsstrom 10 A, mit Aufnahmevorrichtung für Beschriftungsschild.
Menge: 2,000 St

**01.02.5 Leitungsschutzschalter 230/400VAC Ausschaltvermögen 6kA 1-polig Charakter.B 16A**
STLB-Bau 2019-04 054
Leitungsschutzschalter DIN EN 60898-1 (VDE 0641-11), als Reiheneinbaugerät, Maße DIN 43880, fingersicher DIN EN 50274 (VDE 0660-514),
Bemessungsbetriebsspannung 230/400 V AC, Bemessungsausschaltvermögen 6 kA, 1-polig, Auslösecharakteristik B, Bemessungsstrom 16 A, mit Aufnahmevorrichtung für Beschriftungsschild.
Menge: 2,000 St

**01.02.6 Leitungsschutzschalter 230/400VAC Ausschaltvermögen 6kA 3-polig Charakter.B 16A**
STLB-Bau 2019-04 054
Leitungsschutzschalter DIN EN 60898-1 (VDE 0641-11), als Reiheneinbaugerät, Maße DIN 43880, fingersicher DIN EN 50274 (VDE 0660-514),
Bemessungsbetriebsspannung 230/400 V AC, Bemessungsausschaltvermögen 6 kA, 3-polig, Auslösecharakteristik B, Bemessungsstrom 16 A, mit Aufnahmevorrichtung für Beschriftungsschild.
Menge: 2,000 St

**01.02.7 Leitungsschutzschalter 230/400VAC Ausschaltvermögen 6kA 3polig Charakter.B 32A**
STLB-Bau 2024-04 054
Leitungsschutzschalter DIN EN 60898-1 (VDE 0641-11), als Reiheneinbaugerät, Maße DIN 43880, fingersicher DIN EN 50274 (VDE 0660-514),
Bemessungsbetriebsspannung 230/400 V AC, Bemessungsausschaltvermögen 6 kA, 3-polig, Auslösecharakteristik B, Bemessungsstrom 32 A, mit Aufnahmevorrichtung für Beschriftungsschild.
Menge: 2,000 St

**01.02.8 Fehlerlichtbogen-Schutzeinr. 2polig 10A 230VAC**
STLB-Bau 2024-04 054
Fehlerlichtbogen-Schutzeinrichtung (Brandschutzmodul) DIN EN 62606 (VDE 0665-10) kombinierbar mit Leitungsschutzschalter, 2-polig, als Reiheneinbaugerät, Maße DIN 43880, Bemessungsstrom bis 10 A, mit Schutz gegen permanente Überspannung ab 275 V, Bemessungsbetriebsspannung 230 V AC, mit Beschriftungsfeld.
Menge: 5,000 St

**01.02.9 Fehlerlichtbogen-Schutzeinr. 2polig 16A 230VAC**
STLB-Bau 2024-04 054
Fehlerlichtbogen-Schutzeinrichtung (Brandschutzmodul) DIN EN 62606 (VDE 0665-10) kombinierbar mit Leitungsschutzschalter, 2-polig, als Reiheneinbaugerät, Maße DIN 43880, Bemessungsstrom bis 16 A, mit Schutz gegen permanente Überspannung ab 275 V, Bemessungsbetriebsspannung 230 V AC, mit Beschriftungsfeld.
Menge: 6,000 St

*Hinweis: STANDVERTEILER UV WFN*

**01.02.10 Energie-Schaltgerätekombination**
Energie-Schaltgerätekombination DIN EN IEC 61439-2 (VDE 0660-600-2), Gehäuse aus Stahl, Oberfläche pulverbeschichtet, Schutzklasse I (Erdung),
Bemessungsstrom I Index nA tiefgestellt '100' A, Basisschutz
gegen elektrischen Schlag, Fehlerschutz gegen elektrischen Schlag durch Abschaltung, Innenaufstellung, Schutzart IP 54 DIN EN 60529 (VDE 0470-1), Schutzart IK05 DIN EN 50102 (VDE 0470-100), DIN EN 62262 (VDE 0470-100),
min. Umgebungstemperatur '-5' Grad C,
max. Umgebungstemperatur '40' Grad C,
max. Umgebungstemperatur täglicher Mittelwert '35' Grad C,
max. relative Luftfeuchte bei einer Temperatur von 40 Grad C
'50' %, Verschmutzungsgrad 1 (leicht) DIN EN 61010-1 (VDE
0411-1),
Bestückung mit nachstehender Stromkreisausrüstung.

Maße: ca. H/B/T 2050/800/275 (mit Sockel)
Bemessungsbetriebsspannung: 50 Hz, 230/400 V
Steuerspannung: 50 Hz, 230 V
Bemessungsisolationsspannung: AC 1000 V / 50 Hz
Überstromkategorie: III
mit Berührungsschutz hinter den Türen
Sammelschiene IpK: 30 kA
Sammelschienkennzeichnung: L1,L2,L3,N,PE
Ausführung 5-polig
Umgebungstemperatur: -5 bis +40 °C
komplett verdrahtet
Zu- und Ableitungen von oben und unten
mit Sicherungseinsätzen
Farbton: RAL 7032
Schaltanlage werksseitig stückgeprüft nach PTSK
DIN EN 60439 Teil 1

einschl. aller Zubehörteile:
wie PE- und  N-Klemmen, Abgangsklemmen und
Klemmzubehör
Geräteträger, Berührungsschutzabdeckung,
Blindabdeckungen für
Reserveplätze, Stromkennzeichnung je Gerät
Aufhängeschienen und Leitungseinführungen,
Plantasche DIN A4 aus Kunststoff
RK Rangierkanal für Schrank, Breite 800 mm
Schwenkhebelgriff mit Zylinder
Leitungseinführungen IP 54

Schrankaufbau:

- mind. 384 PLatzeinheiten für Klemmen und Reiheinbaugeräte
- 1 Feld Sammelschienensystem für die Aufnahme von bis zu 15 D02-Schaltleisten.

Zuleitung: 5x35 mm²

Die Innenverdrahtung sowie die Werk- Und Montageplanung ist einzukalkulieren.
inkl. aller zur Montage notwendigen Kleinteile und Anschluss aller Leitungen
inkl. Beschriftung der Klemmen, Eibaugeräte, Verteilung
inkl. Inbetriebnahme

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(Abbildung nur Aufbauvorschlag)

Austattung mit nachfolgenden Geräten.
Menge: 1,000 St

**01.02.11 Lasttrenn- / Hauptschalter 3polig 100A**
Lasttrennschalter DIN EN IEC 60947-3 (VDE 0660-107), als Hauptschalter, gekapselt, 3-polig, Bemessungsbetriebsspannung 690 V AC, in Festeinbautechnik, mit Handantrieb, zur Montage auf Tragschiene DIN EN 60715 (VDE 0660-520), abschließbar, fingersicher DIN EN 50274 (VDE 0660-514), Bemessungsbetriebsstrom 100 A, Gehäuse aus Kunststoff.
Menge: 1,000 St

**01.02.12 Lasttrennschalter für Sicherungen 63A**
Lasttrennschalter für Sicherungen D02 63A 3polig 60mm Sammelschiene

Montage auf 60 mm Sammelschienensystem DIN VDE 0638, DIN EN 60947-3, 400 V AC, 63 A,  AC22B, 50 kA mit Meldesystem für Sicherungsausfall. Schraubkappenlose Stecktechnik, bietet werksseitigen, dauerhaften Kontaktdruck. Keine Kontaktlockerung während des Betriebes. Abschließbar mit Vorhängeschloss, plombierbar, handunabhängige EIN-/AUS-Schaltung entnehmbarer Sicherungsstecker mit Fingerschutz. Bestückt mit D02-Hülsenpaßeinsatz nach Erfordernis D0-Sicherungseinsatz nach Erfordernis 1 bis 63A

inkl. Lieferung und Montage
Menge: 10,000 St

**01.02.13 Fehlerstromschutzschalter RCCB Typ A unverzögert 40A Fehlerstrom 30mA 3polig+N 400VAC**
STLB-Bau 2024-04 054
Fehlerstromschutzschalter (RCCB) DIN EN 61008-1 (VDE 0664-10), als Reiheneinbaugerät, Maße DIN 43880, fingersicher DIN EN 50274 (VDE 0660-514), Typ A pulsstromsensitiv, Auslösung unverzögert, Bemessungsstrom 40 A, Bemessungsfehlerstrom 30 mA, 3-polig + N, 400 V AC, Kurzschlussfestigkeit 10 kA, stoßstromfest bis 250 A, mit Handbetätigung, mit Aufnahmevorrichtung für Beschriftungsschild.
Menge: 8,000 St

**01.02.14 Leitungsschutzschalter 230/400VAC Ausschaltvermögen 6kA 1-polig Charakter.B 10A**
STLB-Bau 2019-04 054
Leitungsschutzschalter DIN EN 60898-1 (VDE 0641-11), als Reiheneinbaugerät, Maße DIN 43880, fingersicher DIN EN 50274 (VDE 0660-514),
Bemessungsbetriebsspannung 230/400 V AC, Bemessungsausschaltvermögen 6 kA, 1-polig, Auslösecharakteristik B, Bemessungsstrom 10 A, mit Aufnahmevorrichtung für Beschriftungsschild.
Menge: 6,000 St

**01.02.15 Leitungsschutzschalter 230/400VAC Ausschaltvermögen 6kA 1-polig Charakter.B 16A**
STLB-Bau 2019-04 054
Leitungsschutzschalter DIN EN 60898-1 (VDE 0641-11), als Reiheneinbaugerät, Maße DIN 43880, fingersicher DIN EN 50274 (VDE 0660-514),
Bemessungsbetriebsspannung 230/400 V AC, Bemessungsausschaltvermögen 6 kA, 1-polig, Auslösecharakteristik B, Bemessungsstrom 16 A, mit Aufnahmevorrichtung für Beschriftungsschild.
Menge: 6,000 St

**01.02.16 Leitungsschutzschalter 230/400VAC Ausschaltvermögen 6kA 1polig Charakter.B 25A**
STLB-Bau 2024-04 054
Leitungsschutzschalter DIN EN 60898-1 (VDE 0641-11), als Reiheneinbaugerät, Maße DIN 43880, fingersicher DIN EN 50274 (VDE 0660-514),
Bemessungsbetriebsspannung 230/400 V AC, Bemessungsausschaltvermögen 6 kA, 1-polig, Auslösecharakteristik B, Bemessungsstrom 25 A, mit Aufnahmevorrichtung für Beschriftungsschild.
Menge: 1,000 St

**01.02.17 Leitungsschutzschalter 230/400VAC Ausschaltvermögen 6kA 3-polig Charakter.B 16A**
STLB-Bau 2019-04 054
Leitungsschutzschalter DIN EN 60898-1 (VDE 0641-11), als Reiheneinbaugerät, Maße DIN 43880, fingersicher DIN EN 50274 (VDE 0660-514),
Bemessungsbetriebsspannung 230/400 V AC, Bemessungsausschaltvermögen 6 kA, 3-polig, Auslösecharakteristik B, Bemessungsstrom 16 A, mit Aufnahmevorrichtung für Beschriftungsschild.
Menge: 2,000 St

**01.02.18 Leitungsschutzschalter 230/400VAC Ausschaltvermögen 6kA 3polig Charakter.B 20A**
STLB-Bau 2024-04 054
Leitungsschutzschalter DIN EN 60898-1 (VDE 0641-11), als Reiheneinbaugerät, Maße DIN 43880, fingersicher DIN EN 50274 (VDE 0660-514),
Bemessungsbetriebsspannung 230/400 V AC, Bemessungsausschaltvermögen 6 kA, 3-polig, Auslösecharakteristik B, Bemessungsstrom 20 A, mit Aufnahmevorrichtung für Beschriftungsschild.
Menge: 1,000 St

**01.02.19 Fehlerlichtbogen-Schutzeinr. 2polig 10A 230VAC**
STLB-Bau 2024-04 054
Fehlerlichtbogen-Schutzeinrichtung (Brandschutzmodul) DIN EN 62606 (VDE 0665-10) kombinierbar mit Leitungsschutzschalter, 2-polig, als Reiheneinbaugerät, Maße DIN 43880, Bemessungsstrom bis 10 A, mit Schutz gegen permanente Überspannung ab 275 V, Bemessungsbetriebsspannung 230 V AC, mit Beschriftungsfeld.
Menge: 15,000 St

**01.02.20 Fehlerlichtbogen-Schutzeinr. 2polig 16A 230VAC**
STLB-Bau 2024-04 054
Fehlerlichtbogen-Schutzeinrichtung (Brandschutzmodul) DIN EN 62606 (VDE 0665-10) kombinierbar mit Leitungsschutzschalter, 2-polig, als Reiheneinbaugerät, Maße DIN 43880, Bemessungsstrom bis 16 A, mit Schutz gegen permanente Überspannung ab 275 V, Bemessungsbetriebsspannung 230 V AC, mit Beschriftungsfeld.
Menge: 40,000 St

*Hinweis: GEBÄUDESTEUERUNG*

**01.02.21 KNX-Touchpanel**
KNX-Touchpanel 8"

- Visualisieren und Bedienen von Anlagenzuständen in der Gebäudeautomation
- Montage waagerecht (empfohlen) oder senkrecht
- Montage auf Gerätedose mit Abmessungen nach DIN 49073 (Empfehlung: ca. 60 mm tief)

Produkteigenschaften

- Hochauflösendes HD-Display
- Näherungssensor
- Kapazitiver Touchscreen
- Reinigungsmodus mit Touchscreen-Sperre
- Lüfterlos, ohne mechanisch bewegliche Teile
- Anzeige von bis zu sechs IP-Kamerabildern
- Bildspeicher integriert in Smart Gateway

Farbe: schwarz
inkl. Kleinmaterial / Einbaugehäuse

liefern, montieren und betriebsfertig anschließen.
Parametrierung wird separat vergütet.

Die Bedienoberfläche wird mit dem Nutzer abgestimmt und im Pflichtenheft definiert.
Menge: 2,000 St

**01.02.22 Schaltaktor KNX-TP 16fach 8A**
Schaltaktor, Bussystem KNX-TP (KNX secure), 8-fach, mit einem potentialfreien Relaiskontakt pro Ausgang, Bemessungsbetriebsspannung 230 V AC, Schaltstrom 16 A, cos phi 0,45, geeignet zum Schalten kapazitiver Lasten von 200 myF, mit Betriebs- und Statusanzeige und Handbetätigung pro Kanal, mit Taster zum Umschalten zwischen Bus- und Direktbetrieb und zur Anwahl des zu schaltenden Gerätes, mit Invertierbarkeit der Ausgänge, mit einstellbarem Zeitschalterbetrieb, mit pro Ausgang einstellbarer Ein-/Ausschalt-Verzögerung, mit Torfunktion, mit pro Kanal wähl- und einstellbarem zeitbegrenzten Einschalten der Beleuchtung bei Energiesparbetrieb, mit einstellbarem Schaltzustand bei Spannungswiederkehr, mit Objekt zur Statusmeldung pro Ausgang, Versorgung der Geräteelektronik durch Busspannung, als Reiheneinbaugerät, Maße DIN 43880, für Montage auf Tragschiene TH35 DIN EN 60715 (VDE 0660-520), mit integriertem Busankoppler und Busanschluss über Busanschlussklemme.

liefern, montieren und betriebsfertig anschließen.
Parametrierung wird separat vergütet.
Menge: 6,000 St

**01.02.23 KNX-Binäreingabegerät 8fach**
STLB-Bau 2022-04 057
Binäreingabegerät, Bussystem KNX-TP, 8-fach, für Eingangsspannung 230 V AC, Bemessungsbetriebsspannung: Busspannung, als Reiheneinbaugerät, Maße DIN 43880, für Montage auf Tragschiene TH35 DIN EN 60715 (VDE 0660-520), Breite bis 2 TE, mit integriertem Busankoppler und Busanschluss über Kontaktsystem zur Datenschiene.
Menge: 1,000 St

**01.02.24 KNX-DALI-2-Gateway 1-fach**
KNX-DALI-2-Gateway 1-fach für Installationsbus KNX
Zum Ansteuern von DALI Betriebsgeräten

An einem Hauptkanal sind bis zu 64 DALI Betriebsgeräte anschließbar. Die Ansteuerung der max. 64 DALI Betriebsgeräte erfolgt jeweils einzeln über ein KNX-Kommunikationsobjekt

Einbautiefe: 68 mm
Teilungseinheit: 4 TE
Nennspannung: 230 V~, +10 %/ -15 %
Nennfrequenz: 50 Hz, -60 Hz
Physikalische Eigenschaften:
Schutzart Gerät: IP 20
Temperaturbereich Gerät: -5 °C - 45 °C.

liefern, montieren und betriebsfertig anschließen.
Parametrierung wird separat vergütet.
Menge: 1,000 St

**01.02.25 DALI-Umsetzer Phasenabschnittsdimmung**
Umsetzer DALI auf Phasenabschnittsdimmung zum Anschluss konventioneller dimmbarer LED-Leuchten an das DALI-Signal.
Betriebsfrequenz: 50/60 Hz
Eingangsspannung: 220-240 V
Ausgangsleistung: max. 25 W

zum Einbau in Installationsdosen

liefern, montieren und betriebsfertig anschließen.
Parametrierung wird separat vergütet.
Menge: 10,000 St

**01.02.26 KNX-Heizungsaktor**
KNX Heizungsaktor 6fach mit Regler, REG, 4 TE, Secure
mit Regler
REG-Gehäuse 4 TE
6 Ausgänge "Triac"
mit elektronischer Handbetätigung und LED-Statusanzeige
ETS-Produktfamilie: Heizung, Klima, Lüftung
Produkttyp: Ventile

Bestimmungsgemäßer Gebrauch
- Schalten elektrothermischer Stellantriebe für Heizungen oder Kühldecken
- Montage auf Hutschiene nach DIN EN 60715 in Unterverteiler

Produkteigenschaften
- Integrierte Raumtemperaturregelung mit Sollwertvorgabe
- 12 unabhängige Regler zur Regelung von bis zu 12 unabhängigen Räumen
- Reglerfunktion für Heiz- und Kühlbetrieb
- Schaltbetrieb oder PWM-Betrieb
- Stellantriebe mit Charakteristik stromlos offen oder stromlos geschlossen ansteuerbar
- Stellantriebe 230 V oder 24 V ansteuerbar
- Ausgänge manuell bedienbar, Baustellenbetrieb
- Rückmeldung im Handbetrieb und im Busbetrieb
- Sperren einzelner Ausgänge per Hand oder Bus
- Überlastsicher, kurzschlusssicher
- Fehleranzeige mit LED
- Schutz gegen festsitzende Ventile
- Zwangsstellung
- Unterschiedliche Sollwerte für Zwangsstellung oder Notbetrieb bei Busausfall für Sommer und Winter
- Zyklische Überwachung der Eingangssignale parametrierbar
- Rückmeldung über Bus z.B. bei Spannungsausfall, Überlast oder Sensorausfall
- KNX Data Secure kompatibel ab ETS 5.7.7 oder ab ETS 6.3.0
- Updatefähig mit ETS Service-App
liefern, montieren und betriebsfertig anschließen.
Parametrierung wird separat vergütet.
Menge: 7,000 St

**01.02.27 KNX-Temperatur- und Feuchtesensor**
KNX-Sensor zur Erfassung und Regelung verschiedener Raumluftparameter im Innenraum

Anwendungen:
Erfassung und Regelung von Raumtemperatur und Feuchte
Dezentrale Steuerung für stetige KNX-Ventile oder thermische Stellantriebe
Dezentrale Lüftungsregelung abhängig von Luftfeuchte und -güte
Auswertung von externen Schaltern und Tastern für Schaltfunktionen

Funktionen:
Lufttemperatur ( Sensor im Gehäuse ) auch gewichtet mit externer Mischtemperatur
Luftfeuchte ( Sensor im Gehäuse )
Rechenwerte Absolute Feuchte, Taupunkttemperatur und Energiegehalt ( Enthalpie )
Regelfunktionen für Heiz- und Kühlanwendungen ( auch kombinierbar )
Solltemperaturen für Comfort, Standby, Economy und Schutzbetrieb, auswählbar über KNX HVAC-Objekte
Sollwertänderung über Objekte
Erfassung der Minimum- und Maximumtemperatur
Hitze- und Frostalarm
Grenzwerte für Temperaturen und Feuchte
Ventilatorsteuerung über Feuchte Grenzwerte und externe Eingänge
Erfassung der Taupunkttemperatur der Luft und Alarm / Regelung bei Kondensationsgefahr
Nachführungsfunktionen für Soll- und Grenztemperaturen
Reglerausgabe 0..100% oder parametrierbare PWM für thermische Stellantriebe
Ventilspülfunktion
Zweiter Temperaturregler als Hilfsregler
Zwei binäre Ein- / Ausgänge ( potentialfrei )
Über Leuchtdioden kann der aktuelle Betriebszustand des Temperaturreglers angezeigt werden.
Vier Logikblöcke für die logische Verknüpfung interner und externer Signale.

Technische Daten:
Messwert  Temperatur rel. Feuchte
Berechnete Werte  abs. Feuchte
  Taupunkttemperatur
  Enthalpie
Regelung  integriert
Messwertbereich Temperatur  -25 .. +80°C
Auflösung  0,02°C
Genauigkeit  ± 0,4°C (5..60°C), sonst  ± 0,8°C
Messbereich Feuchte  0 .. 100% r.H
Auflösung  0.02% r.H
Genauigkeit  ± 3% r.H (20..80%) bei +20°C, sonst ± 5% r.H
Binäre Ein- / Ausgänge  2
Betriebsspannung  KNX Busspannung 21 .. 32VDC
Leistungsaufnahme  ca. 240mW ( bei 24VDC )
Umgebungstemperatur KNX-Modul Betrieb:-25 .. +80°C
Umgebungsfeuchtigkeit KNX-Modul 0 .. 100% r.H nicht kondensierend
Busankoppler  integriert
Inbetriebnahme mit der ETS ab Version 4
Anschlüsse  KNX 2-pol Klemme ( rot / schwarz )
Schutzart  IP20
Gehäuse KNX-Modul  Kunststoff
Abmessungen Gehäuse  55mm
  Standardrahmenmaß
Artikelnummer  weiß

liefern, montieren und betriebsfertig anschließen.
Parametrierung wird separat vergütet.
Menge: 16,000 St

**01.02.28 KNX-Temperatursensor Oberfläche**
KNX-Sensor zur Erfassung und Regelung der Raumlufttemperatur im Innenraum

Anwendungen: Zur erfassung der Temperatur temperierter Bauteile

Funktionen:
Lufttemperatur ( Anlege- / Oberflächenfühler ) auch gewichtet mit externer Mischtemperatur
Regelfunktionen für Heiz- und Kühlanwendungen ( auch kombinierbar )
Solltemperaturen für Comfort, Standby, Economy und Schutzbetrieb, auswählbar über KNX HVAC-Objekte
Sollwertänderung über Objekte
Erfassung der Minimum- und Maximumtemperatur
Hitze- und Frostalarm
Grenzwerte für Temperaturen
Ventilatorsteuerung über externe Eingänge
Nachführungsfunktionen für Soll- und Grenztemperaturen
Reglerausgabe 0..100% oder parametrierbare PWM für thermische Stellantriebe
Ventilspülfunktion
Zweiter Temperaturregler als Hilfsregler
Vier Logikblöcke für die logische Verknüpfung interner und externer Signale.

Technische Daten:
Messwert  Temperatur
Regelung  Integriert
Messbereich Temperatur  -30 .. +105°C
Auflösung  0,02°C
Genauigkeit  Klasse B, ±(0,3°C+0,005*T)
Betriebsspannung  KNX Busspannung 21 .. 32VDC
Leistungsaufnahme  ca. 240mW ( bei 24VDC )
Umgebungstemperatur KNX-Modul Betrieb  -25 .. +80°C Lagerung: -25 .. +80°C
Umgebungsfeuchtigkeit KNX-Modul  0 .. 100% r.H nicht kondensierend
Busankoppler  Integriert
Hilfsspannung  nicht erforderlich
Inbetriebnahme mit der ETS ab Version 4  HLK305
Anschlüsse  KNX-2-pol Klemme ( rot / schwarz )
Schutzart  IP54/65
Gehäuse KNX-Modul  Kunststoff
Abmessungen Gehäuse KNX-Modul  ( ca. 72 x 64 x 40 ) mm

liefern, montieren und betriebsfertig anschließen.
Parametrierung wird separat vergütet.
Menge: 10,000 St

**01.02.29 KNX-Stetigregler / Stellantrieb**
Thermischer Stellantrieb 230 V, alpinweiß
Bestimmungsgemäßer Gebrauch
- Thermischer Stellantrieb zur Betätigung von Heizungsventilen für eine Einzelraumregelung
- Für Regler und Thermostate mit schaltendem Ausgang, Zweipunktregelung oder Pulsweitenmodulation (PWM)

Produkteigenschaften
- Stromlos geschlossen (NC)
- Mit thermischem Dehnungselement
- Kraftlose Montage auf das Ventil mittels First-Open-Funktion
- Sichtbare Stellungsanzeige
- Geräuschlos
- Wartungsfrei
- Inklusive gängiger Ventiladapter

liefern, montieren und betriebsfertig anschließen.
Parametrierung wird separat vergütet.
Menge: 20,000 St

**01.02.30 KNX-Taster einfach**
KNX Taster Universal, 1fach, F10, alpinweiß, Wippe entsprechend Schalterprogramm

Bedienen von Verbrauchern, z.B. Licht ein/aus, Dimmen, Jalousien auf/ab, Helligkeitswerte, Temperaturen, Abrufen und Abspeichern von Lichtszenen etc.
Montage in Gerätedose mit Abmessungen nach DIN 49073
KNX Medium: TP 256
Bedienkonzept (Wippe oder Taste) für jede Bedienfläche einstellbar
Tastenauswertung (Einflächenbedienung oder Zweiflächenbedienung) einstellbar
Eine oder zwei Funktionen pro Bedienfläche
Integrierter Busankoppler
Alarmfunktion, optional mit Quittierung durch Betätigung mit beliebiger Taste
Sperrfunktion: Sperren oder Funktionsumschaltung aller oder einzelner Tastenfunktionen
Helligkeit der Status-LED einstellbar
Messung der Raumtemperatur
Eine Status-LED pro Bedienfläche - rot, grün oder blau einstellbar
Anschluss einer Taster-Erweiterung möglich
Anschluss von Installationstastern oder Reedkontakten möglich
KNX Data Secure kompatibel ab ETS 5.7.3
Updatefähig mit ETS Service-App
mit Wippe, 70 x 70 mm, alpinweiß
und Rahmen, Duroplast, 81 mm x 81 mm, alpinweiß
senkrechte und waagerechte Montage

liefern, montieren und betriebsfertig anschließen.
Parametrierung wird separat vergütet.

Jung F10 oder gleichwertig

Hersteller und Typ
'.........'
vom Bieter einzutragen.
Menge: 5,000 St

**01.02.31 KNX-Taster doppelt**
KNX Taster Universal, 2fach, F10, alpinweiß, Wippe entsprechend Schalterprogramm

Bedienen von Verbrauchern, z.B. Licht ein/aus, Dimmen, Jalousien auf/ab, Helligkeitswerte, Temperaturen, Abrufen und Abspeichern von Lichtszenen etc.
Montage in Gerätedose mit Abmessungen nach DIN 49073
KNX Medium: TP 256
Bedienkonzept (Wippe oder Taste) für jede Bedienfläche einstellbar
Tastenauswertung (Einflächenbedienung oder Zweiflächenbedienung) einstellbar
Eine oder zwei Funktionen pro Bedienfläche
Integrierter Busankoppler
Alarmfunktion, optional mit Quittierung durch Betätigung mit beliebiger Taste
Sperrfunktion: Sperren oder Funktionsumschaltung aller oder einzelner Tastenfunktionen
Helligkeit der Status-LED einstellbar
Messung der Raumtemperatur
Eine Status-LED pro Bedienfläche - rot, grün oder blau einstellbar
Anschluss einer Taster-Erweiterung möglich
Anschluss von Installationstastern oder Reedkontakten möglich
KNX Data Secure kompatibel ab ETS 5.7.3
Updatefähig mit ETS Service-App
mit Wippe, 70 x 70 mm, alpinweiß
und Rahmen, Duroplast, 81 mm x 81 mm, alpinweiß
senkrechte und waagerechte Montage

liefern, montieren und betriebsfertig anschließen.
Parametrierung wird separat vergütet.

Jung F10 oder gleichwertig

Hersteller und Typ
'.........'
vom Bieter einzutragen.
Menge: 5,000 St

**01.02.32 KNX Raumcontroller-Modul, 4fach**
KNX Raumcontroller-Modul, 4fach, Tastensatz weiß, passend zu Schalterprgramm

Bestimmungsgemäßer Gebrauch
Bedienen von Verbrauchern, z.B. Licht ein/aus, Dimmen, Jalousien auf/ab, Helligkeitswerte, Temperaturen, Abrufen und Abspeichern von Lichtszenen etc.
Messen und Regeln der Raumtemperatur
Montage in Gerätedose mit Abmessungen nach DIN 49073
Produkteigenschaften
Alle Tasten können mit Tastsensorfunktionen oder Funktionen für die Reglerbedienung belegt werden.
Hinterleuchtetes LC-Display
Eine oder zwei Funktionen pro Taste
Komplettierung mit Tastensatz
Acht Status-LEDs - rot, grün oder blau
Helligkeit von Status-LEDs und LCD einstellbar
Integrierter Busankoppler
Anschluss Tastsensor-Erweiterungsmodul
Integrierter Raumtemperaturfühler
Fernfühler anschließbar
Raumtemperaturregelung mit Sollwertvorgabe
Zwei interne unabhängige Regler zur Regelung von zwei unabhängigen Räumen - in Verbindung mit Erweiterungsmodulen
Anzeige von Raum- oder Soll-Temperatur (°C oder °F)
Anzeige der Außentemperatur - mit externem Sensor, z.B. Wetterstation
Anzeige von Uhrzeit, in Verbindung mit KNX-Zeitgeber (in Menüebene)
Tastenfunktion oder Wippenfunktion
Sperrfunktion: Sperren oder Funktionsumschaltung aller oder einzelner Tastenfunktionen
Alarmfunktion, optional mit Quittierung durch Betätigung mit beliebiger Taste
KNX Data Secure kompatibel ab ETS 5.7.7 oder ab ETS 6.3.0
Updatefähig mit ETS Service-App
mit Tastensatz, 4fach, Thermoplast, weiß
und Rahmen, Duroplast, 81 mm x 81 mm
senkrechte und waagerechte Montage

liefern, montieren und betriebsfertig anschließen.
Parametrierung wird separat vergütet.

Jung F50 oder gleichwertig

Hersteller und Typ
'.........'
vom Bieter einzutragen.
Menge: 8,000 St

**01.02.33 KNX Raumcontroller-Modul, 2fach**
KNX Raumcontroller-Modul, 2fach, F50, Tastensatz weiß, passend zu Schalterprogramm

Bestimmungsgemäßer Gebrauch
Bedienen von Verbrauchern, z.B. Licht ein/aus, Dimmen, Jalousien auf/ab, Helligkeitswerte, Temperaturen, Abrufen und Abspeichern von Lichtszenen etc.
Messen und Regeln der Raumtemperatur
Montage in Gerätedose mit Abmessungen nach DIN 49073
Produkteigenschaften
Alle Tasten können mit Tastsensorfunktionen oder Funktionen für die Reglerbedienung belegt werden.
Hinterleuchtetes LC-Display
Eine oder zwei Funktionen pro Taste
Komplettierung mit Tastensatz
Acht Status-LEDs - rot, grün oder blau
Helligkeit von Status-LEDs und LCD einstellbar
Integrierter Busankoppler
Anschluss Tastsensor-Erweiterungsmodul
Integrierter Raumtemperaturfühler
Fernfühler anschließbar
Raumtemperaturregelung mit Sollwertvorgabe
Zwei interne unabhängige Regler zur Regelung von zwei unabhängigen Räumen - in Verbindung mit Erweiterungsmodulen
Anzeige von Raum- oder Soll-Temperatur (°C oder °F)
Anzeige der Außentemperatur - mit externem Sensor, z.B. Wetterstation
Anzeige von Uhrzeit, in Verbindung mit KNX-Zeitgeber (in Menüebene)
Tastenfunktion oder Wippenfunktion
Sperrfunktion: Sperren oder Funktionsumschaltung aller oder einzelner Tastenfunktionen
Alarmfunktion, optional mit Quittierung durch Betätigung mit beliebiger Taste
KNX Data Secure kompatibel ab ETS 5.7.7 oder ab ETS 6.3.0
Updatefähig mit ETS Service-App
mit Tastensatz, 2fach, Thermoplast, weiß
und Rahmen, Duroplast, 81 mm x 81 mm
senkrechte und waagerechte Montage

liefern, montieren und betriebsfertig anschließen.
Parametrierung wird separat vergütet.

Jung F50 oder gleichwertig

Hersteller und Typ
'.........'
vom Bieter einzutragen.
Menge: 2,000 St

**01.02.34 Stellantrieb Fußbodenheizung 230V**
Elektronik Therm. Stellantrieb 230 V
für Fußbodenheizung

Merkmale:
Thermischer Stellantrieb zur Betätigung von Heizungsventilen für eine Einzelraumregelung.
Zustandsanzeige geöffnet oder geschlossen.
Stromlos geschlossen.

Technische Daten:
Betriebsspannung: AC 230 V, 50/60 Hz
Betriebsleistung: ca. 1 W
Anschlussleitung
- Querschnitt: 2 x 0,75 mm²
- Länge: ca. 1 m
Abmessungen
- B x H x T: ca. 58 x 58 x 45 mm

inkl. Ventiladapter für gängige Fabrikate

Der Stellantrieb wird dem Gewerk HLS zur Montage beigestellt.
Der Anschluss an den Heizungsaktor ist einzukalkulieren.
Menge: 26,000 St

**01.02.35 KNX-Spannungsversorgung mit Diagnosefunktion, 640 mA, REG**
KNX Spannungsversorgung, 640 mA, REG, 4 TE
REG-Gehäuse 4 TE
ETS-Produktfamilie: Systemgeräte
Produkttyp: Spannungsversorgung

Bestimmungsgemäßer Gebrauch
- Versorgung von KNX-Geräten mit Busspannung
- Versorgung von Geräten mit Gleichspannung
- Montage auf Hutschiene nach DIN EN 60715 in Unterverteiler

Produkteigenschaften
- Ausgang mit integrierter Drossel zur Versorgung von KNX-Buslinien
- Ausgang DC 30 V zur Versorgung zusätzlicher Geräte
- Nennstrom beliebig auf Ausgänge aufteilbar
- Reset-Taste
- Kurzschlussfest
- Überspannungsfest
- Leerlaufsicher
- Geeignet für Betrieb in Anlagen mit Notstromversorgung
- Potentialfreier Meldekontakt für Betriebs- und Diagnosemeldung
- Mit identischer KNX-Spannungsversorgung parallelschaltbar (bis der maximale Kurzschlussstrom erreicht ist)
liefern, montieren und betriebsfertig anschließen.
Parametrierung wird separat vergütet.
Menge: 1,000 St

**01.02.36 KNX-Schnittstelle USB**
KNX-Schnittstelle USB, REG, 2 TE, Secure

als Reiheneinbaugerät (REG)

für den Einbau im Verteiler auf einer 35
mm-Tragschiene.
Die USB-Schnittstelle ermöglicht die Kommunikation
zwischen der ETS und einer KNX Anlage (Programmierung,
Busmonitor, Gruppenmonitor). Auch
Visualisierungen oder weitere Clients können über
USB auf KNX zugreifen.
Das Gerät wird über ein USB Kabel Typ B mit dem
Computer verbunden und ist betriebsbereit, sobald
USB angeschlossen wird. Der notwendige Treiber
wird beim ersten Anschließen automatisch unter
Windows installiert.
Über 3 LEDs werden Betriebszustand und
Telegrammverkehr angezeigt. Der KNX Teil und der
USB Teil sind galvanisch voneinander getrennt.
liefern und betriebsbereit montieren
Alle Maße verstehen sich als ca.-Angaben!

liefern, montieren und betriebsfertig anschließen.
Parametrierung wird separat vergütet.
Menge: 1,000 St

**01.02.37 KNX IP-Schnittstelle**
KNX IP-Schnittstelle, REG, 2 TE, Secure
REG-Gehäuse 2 TE
Projektierung und Inbetriebnahme mit ETS5 oder neuer

Bestimmungsgemäßer Gebrauch
- Verbindung von KNX-Geräten mit PC oder anderen Datenverarbeitungsgeräten via IP
- Betrieb als Datenschnittstelle
- Montage auf Hutschiene nach DIN EN 60715 in Unterverteiler

Produkteigenschaften
- KNX Data Secure kompatibel ab ETS 5.7.3
- KNX IP Secure kompatibel ab ETS 5.7.3
- Max. 48 Telegramme pro Sekunde im Modus IP Secure
- LED-Anzeige für KNX-Kommunikation, Ethernet-Kommunikation und Programmiermodus
- Konfiguration über ETS, Telnet oder separatem Softwaretool
- SNTP-Server, gepuffert
- Inbetriebnahme mit Display-Unterstützung
- Max. 8 Verbindungen zu IP-Endgeräten, z.B. zum gleichzeitigen Visualisieren und Konfigurieren
- Ausfall des KNX-Systems wird vom IP-System erkannt und gemeldet
- Galvanische Trennung zwischen KNX und IP-Netzwerk
- Leistungsaufnahme max. 1 W
Ab V05 und in Verbindung mit Fernzugrifflizenz (Art.-Nr. IPS-L):
- Verschlüsselter Zugriff auf KNX-Geräte zur Konfiguration und Wartung außerhalb des lokalen Netzwerkes
- Freigabe des Zugriffs über Kommunikationsobjekte
- Rückmeldung über Zugriff und Programmiervorgänge über Kommunikationsobjekte

Voraussetzungen für administrierte Netzwerke
- TCP-Port 3672 für das IP-Gerät
- TCP-Port 3671 für den ETS-PC
- DNS-Adresse 9.9.9.9 bei statischer Netzwerkvorgabe (für NTP-Server)
- Erreichbarkeit Remote-Host: ipsremote.jung.de
liefern, montieren und betriebsfertig anschließen.
Parametrierung wird separat vergütet.
Menge: 1,000 St
Produkt:
  Artikel:
    Artikelnummer: IPS300SREG
    Artikelkurztext: KNX IP-Schnittstelle

**01.02.38 KNX-Linienkoppler**
KNX Bereichs-/Linienkoppler, REG, 1 TE, Secure
REG-Gehäuse 1 TE
ETS-Produktfamilie: Systemgeräte
Produkttyp: Linienkoppler

Bestimmungsgemäßer Gebrauch
- Verbindet datentechnisch zwei KNX-Linien / Segmente / Bereiche miteinander und gewährleistet eine galvanische Trennung zwischen diesen Linien / Segmenten / Bereichen
- Durch Adressierung als Bereichskoppler, Linienkoppler oder Segmentkoppler zu betreiben
- Montage auf Hutschiene nach DIN EN 60715 in Unterverteiler

Produkteigenschaften
- KNX Data Secure kompatibel ab ETS 5.7.7 oder ab ETS 6.3.0
- Updatefähig mit ETS Service-App
- Secure Proxy zur Verbindung einer unverschlüsselten und verschlüsselten Linie
- Galvanische Trennung zwischen übergeordneter und untergeordneter Linie
- Handbedienung zum Deaktivieren der Filterfunktionen
liefern, montieren und betriebsfertig anschließen.
Parametrierung wird separat vergütet.
Menge: 1,000 St

**01.02.39 KNX-Präsenzmelder, 12 Meter**
Für Installationsbus KNX
Für Installationsbus KNX. Mit integriertem
Busankoppler Zum gezielten Ab- und Zuschalten von
Lichtbändern in Abhängigkeit der Raumhelligkeit.
Einsatz des Gerätes als Präsenz- und/oder
Bewegungsmelder. Regelung auch in Abhängigkeit von der
Bewegung möglich. Konstantlichtschalter mit bis zu 4
unabhängigen Kanälen. Konstantlichtschalter mit max. 2
Ausgängen zum helligkeitsabhängigen Schalten von zwei
Lichtbändern im Raum. Melder-Applikation mit
2-stufiger Abschaltfunktion. Melder-Applikation mit
integrierter Überwachungsfunktion. 2 Kanäle
konfigurierbar als Konstantlichtregler.
Konstantlichtregler mit max. 2 Ausgängen zum
helligkeitsabhängigen Regeln von zwei Lichtbändern im
Raum. Konstantlichtregler mit 2-stufiger
Abschaltfunktion. 1 Kanal konfigurierbar als
HKL-Applikation mit Einschaltverzögerung und
Empfindlichkeitseinstellung. Integrierter
Objekt-Raumtemperaturregler. 10 freiprogrammierbare
IR-Kanäle (blau und/oder weiß) Inkl. 5 Logikkanälen
(Logik-Gatter, Tor, Verzögerung und Treppenhauslicht).
Als Master oder Slave konfigurierbar. Gehtest
aktivierbar über externes Kommunikationsobjekt.
Nachlaufzeit änderbar über externes
Kommunikationsobjekt. Deckenmontage an abgehängten
Decken mit Federklemmen oder an festen Decken in
Aufputz-Gehäuse  4 PIR-Sensoren,
integrierter Helligkeitssensor. Gerät ist über den Bus
updatebar. Der Präsenzmelder ist nicht für
Alarmmeldungen in VdS-konformen Alarmanlagen geeignet.
Erfassungsbereich (bei 2,5 m, 3 m und 4 m
Montagehöhe): kreisförmig. Sitzende Personen Ø: max. 8
m, max. 10 m und max. 14 m. Gehende Personen Ø: max.
10 m, max. 12 m und max. 16 m. Der Programmiertaster
ist mit dem IR-Handsender 6010-25(-500) aktivierbar.
Aufbauhöhe 23 mm.
Eingänge: Externer Helligkeitssensor Externe Bewegung
Ausgänge: Bewegungsmelder HKL Konstantlichtschalter
Konstantlichtregler

Anschlüsse:
EIB-Linie: Busanschlussklemme
Maße (H x B x T): ca. 91 mm x 91 mm x 45 mm
Einbautiefe: 22 mm
Montagehöhe: 2 m, 4 m

Physikalische Eigenschaften:
Schutzart Gerät: IP 20
Temperaturbereich Gerät: -5 °C - 45 °C
Helligkeitsgrenzwert: 1 Lux - 1000 Lux

liefern, montieren und betriebsfertig anschließen.
Parametrierung wird separat vergütet.
Menge: 8,000 St

**01.02.40 Anschlussklemme mit Überspannungsschutz**
Dient dem Überspannungsfeinschutz von
EIB/KNX-Komponenten.

liefern und betriebsbereit montieren
Menge: 3,000 St

**01.02.41 Busltg KNX-TP YCYM 2x2x0,8 vorh.Kabelrinne/Kanal**
STLB-Bau 2024-04 057
Busleitung, Bussystem KNX-TP, Mantelisolation bemessen für 4 kV Prüfspannung, YCYM 2 x 2 x 0,8, Cu-Zahl 21, auf vorh. Kabelrinnen oder in offene Kanäle.
Menge: 500,000 m

**01.02.42 Pflichtenhefterstellung**
Pflichtenhefterstellung
für Steuerungen der Beleuchtung, Jalousie und Heizung
inkl. Visualisierung
Für die Visualisierung wird gem. Anforderungen des Bauherrn ein Vorschlag erarbeitet und zur Abstimmung vorgelegt.
nach Bauherrenvorgabe.
Prüfung durch AG.
Menge: 1,000 St

**01.02.43 Einweisung**
Einweisung der Bedienpersonal und Herstellung Zugang technisches Personal gemäß Vorgabe
in die KNX-Anlage Anlage
2-Mal.
Menge: 1,000 St

**01.02.44 Verküpfung und Steuerung der Komponenten**
Parametrierung Anlage Neubau
der KNX-Busgeräte mit Hilfe der ETS.
Vergabe der Zuordnung und System-
Parameter.

Dokumentation
Erstellung einer Dokumentation des
EIB-Bussystems mit Hilfe der ETS
Beinhaltet:
- Lageplan der eingezeichneten EIB-
 Busgeräte und Linienverbindung

Installationshinweise
Projektstatistik
Projektstruktur
Stückliste
Gruppenadressen
Topologie
Projekt auf CD-ROM.

Inbetriebnahme
des KNX-Bussystems einschließlich
Kontrolle der zentralen und dezentralen Schalt- und Meldefunktionen.

Einweisung
Menge: 1,000 St

*Hinweis: KABEL UND LEITUNGEN (HAUPTLEITUNGSNETZ)*

**01.02.45 Kabel NYCWY 4x35SM/16 vorh.Kabelrinne/Kanal verlegen**
STLB-Bau 2024-04 053
Kabel DIN VDE 0276-603 (VDE 0276-603) NYCWY 4 x 35 SM/16, Cu-Zahl 1526, auf vorh. Kabelrinnen oder in offene Kanäle, nur verlegen.
Menge: 120,000 m

**01.02.46 Kabel NYY-J 5x16RE vorh.Kabelrinne/Kanal verlegen**
STLB-Bau 2024-04 053
Kabel DIN VDE 0276-603 (VDE 0276-603) NYY-J 5 x 16 RE, Cu-Zahl 768, auf vorh. Kabelrinnen oder in offene Kanäle, nur verlegen.
Menge: 240,000 m

*Hinweis: KABEL UND LEITUNGEN (ENDSTROMKREISE)*

**01.02.47 Installationsleitung NYM-J 3x1,5 auf vorh. Kabelleiter/Kabelrinne**
STLB-Bau 2006-04 053
Installationsleitung DIN VDE 0250-204 NYM-J 3 x 1,5, Cu-Zahl 43, auf vorhandene Kabelleiter oder -rinnen oder in offene Kanäle.
Menge: 500,000 m

**01.02.48 Installationsleitung NYM-J 3x2,5 auf vorh. Kabelleiter/Kabelrinne**
STLB-Bau 2006-04 053
Installationsleitung DIN VDE 0250-204 NYM-J 3 x 2,5, Cu-Zahl 72, auf vorhandene Kabelleiter oder -rinnen oder in offene Kanäle.
Menge: 1000,000 m

**01.02.49 Kabel NYY-O 3x2,5RE vorh.Rohr/Unterflurkanal**
STLB-Bau 2024-04 053
Kabel DIN VDE 0276-603 (VDE 0276-603) NYY-O 3 x 2,5 RE, Cu-Zahl 72, in vorh. Rohre/Unterflurkanäle.
Menge: 700,000 m

**01.02.50 Installationsleitung NYM-J 5x1,5 auf vorh. Kabelleiter/Kabelrinne**
STLB-Bau 2006-04 053
Installationsleitung DIN VDE 0250-204 NYM-J 5 x 1,5, Cu-Zahl 72, auf vorhandene Kabelleiter oder -rinnen oder in offene Kanäle.
Menge: 500,000 m

**01.02.51 Installationsleitung NYM-J 5x2,5 auf vorh. Kabelleiter/Kabelrinne**
STLB-Bau 2006-04 053
Installationsleitung DIN VDE 0250-204 NYM-J 5 x 2,5, Cu-Zahl 120, auf vorhandene Kabelleiter oder -rinnen oder in offene Kanäle.
Menge: 100,000 m

**01.02.52 Installationsleitung NYM-J 5x4 auf vorh. Kabelleiter/Kabelrinne**
STLB-Bau 2006-04 053
Installationsleitung DIN VDE 0250-204 NYM-J 5 x 4, Cu-Zahl 192, auf vorhandene Kabelleiter oder -rinnen oder in offene Kanäle.
Menge: 10,000 m

**01.02.53 Installationsleitung NYM-J 5x6 auf vorh. Kabelleiter/Kabelrinne**
STLB-Bau 2006-04 053
Installationsleitung DIN VDE 0250-204 NYM-J 5 x 6, Cu-Zahl 288, auf vorhandene Kabelleiter oder -rinnen oder in offene Kanäle.
Menge: 10,000 m

**01.02.54 Installationsleitung NYM-J 5x16 auf vorh. Kabelleiter/Kabelrinne**
STLB-Bau 2006-04 053
Installationsleitung DIN VDE 0250-204 NYM-J 5 x 16, Cu-Zahl 768, auf vorhandene Kabelleiter oder -rinnen oder in offene Kanäle.
Menge: 20,000 m

**01.02.55 Installationsleitung NYM-J 5x10 auf vorh. Kabelleiter/Kabelrinne**
STLB-Bau 2006-04 053
Installationsleitung DIN VDE 0250-204 NYM-J 5 x 10, Cu-Zahl 480, auf vorhandene Kabelleiter oder -rinnen oder in offene Kanäle.
Menge: 20,000 m

**01.02.56 Installationsleitung NYM-J 3x1,5 UP**
STLB-Bau 2009-10 053
Installationsleitung DIN VDE 0250-204 NYM-J 3 x 1,5, Cu-Zahl 43, unter Putz.
Menge: 300,000 m

**01.02.57 Installationsleitung NYM-J 3x2,5 UP**
STLB-Bau 2009-10 053
Installationsleitung DIN VDE 0250-204 NYM-J 3 x 2,5, Cu-Zahl 72, unter Putz.
Menge: 700,000 m

**01.02.58 Installationsleitung NYM-J 3x4 UP**
STLB-Bau 2024-04 053
Installationsleitung DIN VDE 0250-204 (VDE 0250-204) NYM-J 3 x 4, Cu-Zahl 115, unter Putz.
Menge: 50,000 m

**01.02.59 Installationsleitung NYM-J 5x1,5 UP**
STLB-Bau 2009-10 053
Installationsleitung DIN VDE 0250-204 NYM-J 5 x 1,5, Cu-Zahl 72, unter Putz.
Menge: 200,000 m

**01.02.60 Installationsleitung NYM-J 5x2,5 UP**
STLB-Bau 2009-10 053
Installationsleitung DIN VDE 0250-204 NYM-J 5 x 2,5, Cu-Zahl 120, unter Putz.
Menge: 50,000 m

**01.02.61 Installationsleitung NYM-J 5x4 UP**
STLB-Bau 2024-04 053
Installationsleitung DIN VDE 0250-204 (VDE 0250-204) NYM-J 5 x 4, Cu-Zahl 192, unter Putz.
Menge: 50,000 m

**01.02.62 Installationsleitung NYM-J 3x1,5 Montagewand**
STLB-Bau 2009-10 053
Installationsleitung DIN VDE 0250-204 NYM-J 3 x 1,5, Cu-Zahl 43, in Montagewänden.
Menge: 100,000 m

**01.02.63 Installationsleitung NYM-J 3x2,5 Montagewand**
STLB-Bau 2009-10 053
Installationsleitung DIN VDE 0250-204 NYM-J 3 x 2,5, Cu-Zahl 72, in Montagewänden.
Menge: 200,000 m

**01.02.64 Installationsleitung NYM-J 5x1,5 Montagewand**
STLB-Bau 2009-10 053
Installationsleitung DIN VDE 0250-204 NYM-J 5 x 1,5, Cu-Zahl 72, in Montagewänden.
Menge: 200,000 m

**01.02.65 Installationsleitung NYM-J 5x2,5 Montagewand**
STLB-Bau 2009-10 053
Installationsleitung DIN VDE 0250-204 NYM-J 5 x 2,5, Cu-Zahl 120, in Montagewänden.
Menge: 50,000 m

*Hinweis: Anschließen beigestellter Betriebsmittel*

**01.02.66 Installationsleitung NYM-J 3x1,5 anschließen**
STLB-Bau 2022-04 053
Installationsleitung DIN VDE 0250-204 (VDE 0250-204) NYM-J 3 x 1,5, Cu-Zahl 43, nur anschließen an beigestellte Betriebsmittel, einschl. Verbindungsmittel.
Menge: 10,000 St

**01.02.67 Installationsleitung NYM-J 5x1,5 anschließen**
STLB-Bau 2022-04 053
Installationsleitung DIN VDE 0250-204 (VDE 0250-204) NYM-J 5 x 1,5, Cu-Zahl 72, nur anschließen an beigestellte Betriebsmittel, einschl. Verbindungsmittel.
Menge: 10,000 St

**01.02.68 Gummischlauchleitung H07RN-F 5 G 1,5**
STLB-Bau 2006-04 053
Gummischlauchleitung DIN VDE 0282-4 H07RN-F 5 G 1,5, Cu-Zahl 72.
Menge: 20,000 m

**01.02.69 Gummischlauchleitung H07RN-F 5 G 2,5**
STLB-Bau 2006-04 053
Gummischlauchleitung DIN VDE 0282-4 H07RN-F 5 G 2,5, Cu-Zahl 120.
Menge: 20,000 m

**01.02.70 Herdanschlußleitung**
Herdanschlußleitung
HO5VV-F 5 x 2,5 mm²,
1,5 m lang mit Adernendhülsen beidseitig.
Menge: 2,000 St

**01.02.71 Kennzeichn.Kabel liefern**
Kennzeichnung von Kabeln
liefern und herstellen,
mit  graviertem Kennzeichnungsschild,
mit Beschriftung der Abgangsnummer, Kabelnummer und
Quelle und Ziel,
Eintragen in Bestandsunterlagen.
Menge: 150,000 St

**01.02.72 Warmschrumpf-Verbindungsmuffe**
Warmschrumpf- Verbindungsmuffe
nach DIN 47632 für Kunststoffkabel
mit PVC, PE,- oder VPE- Isolierung 0,6/1kV,
max. Fassungsvermögen
N(A)YY, NYM-J,
5x6 bis 5x25qmm
einschl. Schraubverbinder.
Menge: 2,000 St

**01.02.73 Warmschrumpf-Verbindungsmuffe**
Warmschrumpf- Verbindungsmuffe
nach DIN 47632 für Kunststoffkabel
mit PVC, PE,- oder VPE- Isolierung 0,6/1kV,
max. Fassungsvermögen
N(A)YY, NYM-J,
bis 5x2,5qmm
einschl. Schraubverbinder.
Menge: 2,000 St

*Hinweis: VERLEGESYSTEME*

**01.02.74 Kabelrinne Stahl bandverz H 60mm B 60mm**
Mini-Kabelrinne für Kabelträgersystem DIN EN 61537 (VDE 0639), gelocht, aus bandverzinktem Stahl DIN EN 10346, Seitenhöhe mind. 60 mm, Breite mind. 60 mm befestigen auf Ausleger oder Fußboden (Dachboden)
Menge: 60,000 m

**01.02.75 Kabelrinne Stahl bandverz H 60mm B 100mm**
STLB-Bau 2024-04 053
Kabelrinne für Kabelträgersystem DIN EN 61537 (VDE 0639), gelocht, mit einem Trennsteg, aus bandverzinktem Stahl DIN EN 10346, Seitenhöhe mind. 60 mm, Breite mind. 100 mm.
Menge: 60,000 m

**01.02.76 Kabelrinne Stahl bandverz H 60mm B 300mm**
Kabelrinne für Kabelträgersystem DIN EN 61537 (VDE 0639), gelocht, mit einem Trennsteg, aus bandverzinktem Stahl DIN EN 10346, Seitenhöhe mind. 60 mm, Breite mind. 300 mm befestigen auf Ausleger oder Fußboden (Dachboden)
Menge: 110,000 m

**01.02.77 Trennsteg für Kabelrinne Höhe 60mm.**
Menge: 160,000 m

**01.02.78 Kabelleiter Stahl bandverz H 60mm B 300mm**
Kabelleiter für Kabelträgersystem DIN EN 61537 (VDE 0639), Sprossenabstand 300 mm, mit einem Trennsteg, einschl. aller systembedingten Form- und Verbindungsstücke, aus bandverzinktem Stahl DIN EN 10346, Seitenhöhe mind. 60 mm, Breite mind. 300 mm.
Menge: 15,000 m

**01.02.79 Stiel Ausleger Kabelrinne Stahl bandverz U-Profil Deckenbefestigung L bis 400mm**
STLB-Bau 2024-04 053
Stiel für Ausleger für Kabelrinne, aus bandverzinktem Stahl DIN EN 10346, als U-Profil, an Decke befestigen mit bauaufsichtlich zugelassenen Dübeln, Stiellänge bis 400 mm.
Menge: 5,000 St

**01.02.80 Ausleger Kabelrinne Stahl bandverz bis 8,5kN L 400mm an Stielen**
STLB-Bau 2024-04 053
Ausleger für Kabelrinne, aus bandverzinktem Stahl DIN EN 10346, Tragfähigkeit bis 8,5 kN, Länge 400 mm, an Stielen, einseitig, Stiele werden gesondert vergütet.
Menge: 5,000 St

**01.02.81 Bügelschelle 16**
Bügelschelle
Material: Stahl
Geeignet für Durchmesser: 12 bis 16 mm
Max. Anzahl der Kabel: 1
Montage des Bügels: C-Profilschiene (18/35 mm)
Montage des Kabels: Schraube
Material der Druckwanne: Stahl.
Menge: 20,000 St

**01.02.82 Bügelschelle 22**
Bügelschelle
Material: Stahl,
Geeignet für Durchmesser: 18 bis 22 mm,
Max. Anzahl der Kabel: 1,
Montage des Bügels: C-Profilschiene (18/35 mm),
Montage des Kabels: Schraube,
Material der Druckwanne: Kunststoff.
Menge: 20,000 St

**01.02.83 Bügelschelle 40**
Bügelschelle
Material: Stahl
Geeignet für Durchmesser: 34 bis 40 mm
Max. Anzahl der Kabel: 1
Montage des Bügels: C-Profilschiene (18/35 mm)
Montage des Kabels: Schraube
Material der Druckwanne: Kunststoff.
Menge: 20,000 St

**01.02.84 Sammelhalterung 8**
Sammelhalterung
Max. Höhe 7 cm,
Befestigung an Wand und Decke,
Öffnen und Schließen der Halterung,
Fassungsvermögen 8 Kabel bis 5x2,5m².
schwer entflammbar.
Menge: 20,000 St

**01.02.85 Sammelhalterung 15**
Sammelhalterung
Max. Höhe 7 cm,
Befestigung an Wand und Decke,
Öffnen und Schließen der Halterung,
Fassungsvermögen 15 Kabel bis 5x2,5m².
schwer entflammbar.
Menge: 20,000 St

**01.02.86 Sammelhalterung 30**
Sammelhalterung
Max. Höhe 8 cm,
Befestigung an Wand und Decke,
Öffnen und Schließen der Halterung,
Fassungsvermögen 30 Kabel bis 5x2,5m².
schwer entflammbar.
Menge: 20,000 St

**01.02.87 Kabeleinzelhalterung**
Kabeleinzelhalterung
Befestigung an Wand und Decke,
Öffnen und Schließen der Halterung,
Fassungsvermögen 1 Kabel bis 5x2,5m².
schwer entflammbar.
Menge: 100,000 St

*Hinweis: BODENTANKS*

*Hinweis: Hinweis*
Die Nachfolgenden Funktionseinheiten sind vollständig zu montieren und anzuschließen und in Absprache mit den betreffenden Baugewerken auszunivellieren.

Es wird bauseits je ein Betonfundament (50x50 cm) zur Aufnahme der Bodentanks errichtet.

**01.02.88 Nivellierbare Kassette**
Quadratische, nivellierbare Kassette mit Schnurauslass. Für den Einsatz in einem Unterflur-Kanalsystem oder Systemboden in trockenen Räumen im Innenbereich mit trocken gepflegten Böden. Für bis zu 6 Einbaugeräte in 2 Universalträgern. Auf Höhe der Fußbodenoberkante einstellbar. Geprüft nach EN 50085-2-2.
Werkstoff: Edelstahl, rostfrei 1.4301
Mengeneinheit: Stück
Länge Einbaumaß: ca. 201 mm
Breite Einbaumaß: ca. 201 mm
min. Fußbodenhöhe: ca. 110 mm
max. Fußbodenhöhe: ca. 155 mm
Bodenbelagsdicke: ca. 25 mm
Einbautiefe: ca. 110 mm
Vertikale Last für große Fläche: bis 5.000 N
Vertikale Last für kleine Fläche: bis 3.000 N
Ausführung: quadratisch
Nenngröße für Geräteeinbaueinheiten: 4
Menge: 17,000 St

**01.02.89 Zug- und Abzweigdose**
Zug- und Abzweigdose für je 7 Installationsrohre pro Seite (M20 oder M32) mit Seitenwänden aus Stahlblech. Stufenlose Nivellierung auf Estrichnennhöhe (Schnellnivellierung) möglich. Großer Auslass- und Installationsraum für Leitungen. Estrich kann bündig an die Estrichabzugskante angearbeitet werden. Mit schalltechnischer Entkopplungsmöglichkeit nach Estrichverlegung. Mit Montageschutzdeckel, der nach der Estrichverlegung zur Anpassung der Bodenauslässe gewechselt werden kann. Einführung der Kabel und Leitungen durch die Rohreinführungen. Systembestandteil nach EN 50085-2-2.
Werkstoff: Stahl
Oberfläche: bandverzinkt
Mengeneinheit: Stück
Länge: ca. 380 mm
Breite: ca. 400 mm
Höhe: ca. 80 mm
Nivellierbereich: 80 - 160 mm
Einbauöffnung für Einbaueinheit: quadratisch
Deckelausführung: universal

Die Zugdose ist umlaufend gegen eindringenden Sand abzudichten.
für Aufnahme der vorgen. Kassette
Menge: 17,000 St

**01.02.90 Montagedeckel**
Montagedeckel für Unterflur-Zug- und -Abzweigdosen zum Einbau vorgen. Einbaueinheit. Systembestandteil nach EN 50085-2-2.
Werkstoff: Stahl
Oberfläche: bandverzinkt
Mengeneinheit: Stück
Länge: ca. 282 mm
Breite: ca. 282 mm
Materialstärke: ca. 4 mm
Bodenpflege: trocken
Montageöffnung: quadratisch
Nenngröße: 250 mm

für vorgen. Zug- und Abzweigdose
Menge: 17,000 St

**01.02.91 Universalträger für Fußbodentank 3 Module**
Universalträger für den Einsatz in Geräteeinsätzen und Kassetten. Für bis zu 3 Einbaugeräte in Abdeckplatte. Mit Montagebrücken, Trennwänden und Zugentlastungen. Systembestandteil nach EN 50085-2-2.
Werkstoff: Polyamid
Mengeneinheit: Stück
Anzahl der einbaubaren Geräte: 3
Anzahl der Einführungen: 4
Anzahl der Zugentlastungen: 2
Ausführung: Becherform

passend für vorgen. Kassette
montieren in vorgen. Kassette
inkl. Abdeckplatte
Menge: 34,000 St

**01.02.92 Schutzkontaktsteckdose in Gerätebecher**
Schutzkontaktsteckdose DIN VDE 0620-1, 16 A, 250 V AC, mit erhöhtem Berührungsschutz (Kinderschutz), in Gerätebecher vorgen. Fußbodentank, einschl. Zentralplatte und anteiligem Abdeckrahmen, mit Beschriftungsfeld, Schutzart IP 2X DIN EN 60529, Einsatz mit Schrauben befestigen.

Steckdose muss systemkompatibel zu vorgen. Gerätebechern und Fubodentanks sein.
Menge: 102,000 St

*Hinweis: INSTALLATIONSROHRE ALLG.*

**01.02.93 Elektroinstallationsrohr PVC-U AD 25mm UP Fräsen**
STLB-Bau 2009-10 053
Elektroinstallationsrohr DIN EN 61386, Maße DIN EN 60423, aus PVC-U, einwandig, gewellt, flexibel, Außendurchmesser 25 mm, Druckbeanspruchung mittel, Schlagbeanspruchung mittel, Verlegung unter Putz, einschl. Fräsen in Mauerwerk.
Menge: 50,000 m

**01.02.94 Elektroinstallationsrohr PVC-U AD 25mm Hohlwand**
STLB-Bau 2009-10 053
Elektroinstallationsrohr DIN EN 61386, Maße DIN EN 60423, aus PVC-U, einwandig, gewellt, flexibel, Außendurchmesser 25 mm, Druckbeanspruchung mittel, Schlagbeanspruchung mittel, Verlegung in Hohlwand.
Menge: 50,000 m

**01.02.95 Elektroinstallationsrohr PVC-U AD 25mm auf Rohdecke**
STLB-Bau 2009-10 053
Elektroinstallationsrohr DIN EN 61386, Maße DIN EN 60423, aus PVC-U, einwandig, gewellt, flexibel, Außendurchmesser 25 mm, Druckbeanspruchung schwer, Schlagbeanspruchung schwer, Verlegung auf Rohdecke.
Menge: 300,000 m

**01.02.96 Elektroinstallationsrohr PVC-U AD 32mm auf Rohdecke**
STLB-Bau 2009-10 053
Elektroinstallationsrohr DIN EN 61386, Maße DIN EN 60423, aus PVC-U, einwandig, gewellt, flexibel, Außendurchmesser 32 mm, Druckbeanspruchung schwer, Schlagbeanspruchung schwer, Verlegung auf Rohdecke.
Menge: 300,000 m

**01.02.97 Elektroinstallationsrohr PE-HD AD 25mm AP Abstandsschellen**
STLB-Bau 2009-10 053
Elektroinstallationsrohr DIN EN 61386, Maße DIN EN 60423, aus PE-HD, einwandig, glatt, starr, Außendurchmesser 25 mm, Druckbeanspruchung schwer, Schlagbeanspruchung schwer, Verlegung offen, auf Putz, mit Abstandsschellen.
Menge: 30,000 m

**01.02.98 Elektroinstallationsrohr PE-HD AD 32mm AP Abstandsschellen**
STLB-Bau 2009-10 053
Elektroinstallationsrohr DIN EN 61386, Maße DIN EN 60423, aus PE-HD, einwandig, glatt, starr, Außendurchmesser 32 mm, Druckbeanspruchung schwer, Schlagbeanspruchung schwer, Verlegung offen, auf Putz, mit Abstandsschellen.
Menge: 20,000 m

*Hinweis: INSTALLATIONSROHRE ALUMINIUM KOPFBAU / FAHRRADRAUM*

**01.02.99 Elektroinstallationsrohr Alu AD 16mm AP Abstandsschellen weiß**
Elektroinstallationsrohr DIN EN 61386 (VDE 0605), Maße DIN EN 60423, aus Aluminium, einwandig, glatt, starr, Außendurchmesser 16 mm, Druckfestigkeit Klasse 2 - leicht (320 N) DIN EN 61386-1 (VDE 0605-1), Klasse Schlagbeanspruchung 2 - leicht DIN EN 61386-1 (VDE 0605-1), Verlegung offen, auf Putz, mit Abstandsschellen.
Farbe: weiß, mit hohen optischen Ansprüchen
Menge: 25,000 m

**01.02.100 Elektroinstallationsrohr Alu AD 25mm AP Abstandsschellen weiß**
Elektroinstallationsrohr DIN EN 61386 (VDE 0605), Maße DIN EN 60423, aus Aluminium, einwandig, glatt, starr, Außendurchmesser 25 mm, Druckfestigkeit Klasse 2 - leicht (320 N) DIN EN 61386-1 (VDE 0605-1), Klasse Schlagbeanspruchung 2 - leicht DIN EN 61386-1 (VDE 0605-1), Verlegung offen, auf Putz, mit Abstandsschellen.
Farbe: weiß, mit hohen optischen Ansprüchen
Menge: 25,000 m

**01.02.101 Elektroinstallationsrohr Alu AD 32mm AP Abstandsschellen weiß**
Elektroinstallationsrohr DIN EN 61386 (VDE 0605), Maße DIN EN 60423, aus Aluminium, einwandig, glatt, starr, Außendurchmesser 32 mm, Druckfestigkeit Klasse 2 - leicht (320 N) DIN EN 61386-1 (VDE 0605-1), Klasse Schlagbeanspruchung 2 - leicht DIN EN 61386-1 (VDE 0605-1), Verlegung offen, auf Putz, mit Abstandsschellen.
Farbe: weiß, mit hohen optischen Ansprüchen
Menge: 10,000 m

*Hinweis: INSTALLATIONSMATERIAL*

*Hinweis: Vorbemerkung Installationsmaterial*
Für die Kalkulation des Installationsmaterials gilt
wenn nicht anders vermerkt:

einschließlich
- der Abdeckung und des Rahmens,
- der Einbaudose,
-der speziellen Einbaudose für das
Installationsmaterial liefern

- Erstellen der Bohrlöcher,
- Einbauschalterdose liefern und in Bohrlöcher
einsetzen, montieren und anschließen.

**Ausführungsbeschreibung 1 Bei den nachfolgenden Installationsgeräten**
*Bei den nachfolgenden Installationsgeräten*
Bei den nachfolgenden Installationsgeräten ist jeweils
ein einheitliches Programm eines Fabrikates zu
verwenden.
Unterputzprogramm: Flächig, mit schmalem Rahmen
Farbe: weiß

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
Aufputzputzprogramm Fahrradräume und Museumsraum: Flächig, würfelartig, mit breitem Rahmen
Farbe: weiß

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
Aufputzprogramm (IP 44) für Technikräume:
Standardprogramm

*Hinweis: UNTERPUTZAUSFÜHRUNG WOHNBEREICHE*

**01.02.102 Wippschalter einpolig Aus/Wechsel, 10A,250V Einbau in Gerätedose IP 2X**
STLB-Bau 2006-04 053
Wippschalter DIN EN 60669-1 einpolig, Aus/Wechsel, 10 A, 250 V AC, zum Einbau in Gerätedose einschl. Bedienelement und Abdeckrahmen, mit Beschriftungsfeld, in Standardausführung des Herstellers, Schutzart IP 2X DIN EN 60529, Einsatz mit Schrauben befestigen.
Menge: 4,000 St

**01.02.103 Schutzkontaktsteckdose 250V 16A Gerätedose IP2X**
STLB-Bau 2024-04 053
Schutzkontaktsteckdose DIN VDE 0620-1 (VDE 0620-1), 250 V AC, 16 A, in Gerätedose, einschl. Zentralplatte, Schutzart IP 2X DIN EN 60529 (VDE 0470-1), Einsatz mit Schrauben befestigen.
Menge: 60,000 St

**01.02.104 Schutzkontaktsteckdose 250V 16A Gerätedose Beschriftungsfeld IP44**
STLB-Bau 2024-04 053
Schutzkontaktsteckdose DIN VDE 0620-1 (VDE 0620-1), 250 V AC, 16 A, in Gerätedose, einschl. Zentralplatte, mit Beschriftungsfeld, Schutzart IP 44 DIN EN 60529 (VDE 0470-1), Einsatz mit Schrauben befestigen.
Menge: 2,000 St

*Hinweis: AUFPUTZAUSFÜHRUNG MUSEUM + FAHRRADRAUM*

**01.02.105 Wippschalter 1polig Aus/Wechsel 10A 250V AP IP2X**
STLB-Bau 2024-04 053
Wippschalter DIN EN 60669-1 (VDE 0632-1) 1-polig, Aus/Wechsel, 10 A, 250 V AC, in Aufputzausführung, Schutzart IP 2X DIN EN 60529 (VDE 0470-1).
Menge: 5,000 St

**01.02.106 Schutzkontaktsteckdose 250V 16A AP IP2X**
STLB-Bau 2024-04 053
Schutzkontaktsteckdose DIN VDE 0620-1 (VDE 0620-1), 250 V AC, 16 A, in Aufputzausführung, Schutzart IP 2X DIN EN 60529 (VDE 0470-1), Einsatz mit Schrauben befestigen.
Menge: 30,000 St

*Hinweis: AUFPUTZAUSFÜHRUNG TECHNIKRÄUME*

**01.02.107 Schutzkontaktsteckdose Aufputzausführung IP 44**
STLB-Bau 2006-04 053
Schutzkontaktsteckdose DIN VDE 0620-1, 16 A, 250 V AC, in Aufputzausführung, mit Beschriftungsfeld, in Standardausführung des Herstellers, Schutzart IP 44 DIN EN 60529, Einsatz mit Schrauben befestigen.
Menge: 5,000 St

**01.02.108 CEE-Steckdose Klappdeckel 3-polig 230V 16A Beschriftungsfeld IP44**
STLB-Bau 2019-04 053
CEE-Steckdose DIN EN 60309-2 (VDE 0623-2), mit Klappdeckel, 3-polig, Bemessungsbetriebsspannung 230 V AC, 16 A, mit Beschriftungsfeld, Schutzart IP 44 DIN EN 60529 (VDE 0470-1).
Menge: 2,000 St

**01.02.109 Geräteanschlussdose Aufputzausführung bis 5x2,5mm2**
STLB-Bau 2006-04 053
Geräteanschlussdose DIN EN 60670-1 in Aufputzausführung, mit Verbindungsklemmen bis 2,5 mm2, 5polig 400 V AC.
Menge: 5,000 St

**01.02.110 Abzweigkasten Kunststoff 80/80mm T 50mm IP54 5x4mm2**
STLB-Bau 2009-10 053
Verbindungsdose DIN EN 60670-1 als Abzweigkasten, aus Kunststoff, Grundfläche mind. 80 mm x 80 mm, Tiefe mind. 50 mm, Schutzart IP 54 DIN EN 60529, mit 5 Klemmen 4 mm2, auf Beton.
Menge: 30,000 St

*Hinweis: BEHINDERTENRUF*

**01.02.111 Ruf-Set für Behinderten WC**
Ruf-Set für Behinderten WC mit USV-Netzteil und Batteriemodul für DIN Schienen Montagen

Bestehend aus:

Netzteil zur Bereitstellung der Systemspannung incl. Ladegerät für USV-Batteriemodul,

USV-Batteriemodul zur Bereitstellung der Spannungsversorgung bei Spannungsausfall

Alarmmelde-Einsatz mit Überwachung einer Stromschleife
auf Unterbrechung oder Kurzschluss.
Ruf-Taster mit LED-Beruhigungslampe mit Zugschnur und
Abstelltaster-Einsatz mit LED-Erinnerungslampe.
Zum Aufbau einer Notrufanlage für Behinderten WCs.
Rufauslösung über Zugschnurtaster, Beruhigungslicht.
Optische und akustische Notrufsignalisierung
Außerhalb des Behinderten WCs.
Abstelltaster zum Aufheben des Notrufs.
Signalisierung durch potentialfreien Kontakt zur Aufschaltung auf KNX-System.

Das Installationsmaterial ist passend zum
angebotenen Installationsprogramm einzusetzen.
Einschl. der UP-Schalterdosen und dem Erstellen der
Bohrungen in Beton / Mauerwerk und Einsetzen der Dosen,
einschl. dem Einbau des Netzteiles und des Batteriemodules in eine vorhandene
Verteilung.

einschl. einer weitere Parallelrufeinheit für Außenbereich.
Menge: 1,000 St

**01.02.112 J-Y(St)Y2x2x0,8**
Installationskabel mit statischem Schirm
DIN 57 815/VDE 0815
J-Y(St)Y 2 x 2 x 0,8
liefern und
verlegen auf vorhandene Pritschen, Wannen oder in
offene Kanäle.
Menge: 100,000 m

**01.02.113 Inbetriebnahme**
*** Pauschalposition
Inbetriebnahme der Behinderten-WC-Ruf-Anlage.
Menge: 1,000 psch

*Hinweis: UNTERPUTZDOSEN FÜR ZUS. INSTALLATIONEN*

**01.02.114 Verb.dose Durchm. 60mm T 62mm UP Mauerw.**
Geräteverbindungsdose DIN EN IEC 60670-1 (VDE 0606-1) und DIN 49073, aus Kunststoff, Innendurchmesser 60 mm, Tiefe 62 mm, mit Schrauben, Unterputz, in Mauerwerk.
Menge: 20,000 St

**01.02.115 Verb.dose Durchm. 60mm T 62mm UP Hohlw.**
Geräteverbindungsdose DIN EN IEC 60670-1 (VDE 0606-1) und DIN 49073, aus Kunststoff, Innendurchmesser 60 mm, Tiefe 62 mm, mit Schrauben, Unterputz, in Hohlwand.
Menge: 20,000 St

**01.02.116 Elektronikdose Durchm. 60mm T 62mm UP Hohlw.**
Geräteverbindungsdose DIN EN IEC 60670-1 (VDE 0606-1) und DIN 49073, aus Kunststoff, Innendurchmesser 60 mm, Tiefe 62 mm, mit Schrauben, mit einem seitlichen Klemmraum Unterputz, in Hohlwand.
Menge: 20,000 St

**01.02.117 Elektronikdose Durchm. 60mm T 62mm UP Mauerw.**
Geräteverbindungsdose DIN EN IEC 60670-1 (VDE 0606-1) und DIN 49073, aus Kunststoff, Innendurchmesser 60 mm, Tiefe 62 mm, mit einem seitlichen Klemmraum, mit Schrauben, Unterputz, in Mauerwerk.
Menge: 20,000 St

**01.02.118 Anschlussdose, UP, als Herdanschlussdose**
Geräteanschlussdose DIN VDE 0606 mit Gehäuse
als Herdanschlussdose in Unter- oder Aufputzausführung,
mit Verbindungsklemmen bis 2,5 mm², 5polig 400 V AC.
Menge: 2,000 St

**01.02.119 Putzausgleichring 12 mm**
Ausgleichring für Gerätedose DIN 49073, aus Kunststoff, Innendurchmesser 60 mm, Höhe 12 mm, mit Befestigungsschrauben, Unterputz.
Menge: 100,000 St

**01.02.120 Blindabdeck.**
Blindabdeckung, einschl. anteiligem Abdeckrahmen.
Menge: 50,000 St

*Hinweis: ZULAGEN*

**01.02.121 Zulage Brandschutzdose**
Brandschutzdose
Anforderung: F30-F120 bzw. EI30-EI120
Tiefe: bis 60 mm
Einbauart: Unterputz, Hohlwand oder als Deckendose
Zubehör: Geräteschrauben
Menge: 40,000 St

**01.02.122 Zulage für UP-Dose Luftdicht**
Menge: 20,000 St

*Hinweis: HAUSEINFÜHRUNG*

**01.02.123 Gebäudeeinführung Hauptzuleitungen 150**
Wasserdichte Gebäudeeinführung
zum Einsatz in bauseits vorhandenes Futterrohr SFR 150/1000
für die Einführung folgender Kabel:
1 x NYCWY 5x35/16
2 x NYY 5x16
inkl. Verschlussstopfen für Reserveöffnungen
inkl. Kleinmaterial zur vollständigen Herstellung der Abdichtung
Menge: 1,000 St

**01.02.124 Gebäudeeinführung Einzelleitungen 150**
Wasserdichte Gebäudeeinführung
zum Einsatz in bauseits vorhandenes Futterrohr SFR 150/1000
für die Einführung folgender Kabel:
mind. 12 Einzelleitungen, Mindestdurchmesser je Leitung: 10 mm
inkl. Verschlussstopfen für Reserveöffnungen
inkl. Kleinmaterial zur vollständigen Herstellung der Abdichtung
Menge: 1,000 St

**01.02.125 Gebäudeeinführung Einzelleitungen 100**
Wasserdichte Gebäudeeinführung
zum Einsatz in bauseits vorhandenes Futterrohr SFR 100/1000
für die Einführung folgender Kabel:
mind. 9 Einzelleitungen, Mindestdurchmesser je Leitung: 10 mm
inkl. Verschlussstopfen für Reserveöffnungen
inkl. Kleinmaterial zur vollständigen Herstellung der Abdichtung
Menge: 2,000 St

**01.02.126 Kabelschutzrohr 50mm WD**
Kabelschutzrohr aus PE-HD DIN 8075, Maße DIN 16874, Nenn-Außendurchmesser 50 mm, Mindest-Wanddicke 2,9 mm, einschl. Lieferung, offen verlegen.
Menge: 10,000 m

#### Bereich 01.03 KG 445 BELEUCHTUNGSANLAGEN

*Hinweis: ALLGEMEINBELEUCHTUNG*

*Hinweis: Hinweis Leuchten*
Die nachfolgend ausfgehführten Leuchten sind durch den AG bemustern zu lassen.

Die Lage der Anschlüsse der Leuchten wird im Rahmen der Werk- und Montageplanung definiert.
Der Einbau der LED-Profile in die Möbel wird mit dem Gewerk Tischler im Rahmen der Werk- uns Montageplanung abgestimmt.

Die Montage und Inbetriebnahme ist einzukalkulieren.

**01.03.1 Typ 2.01 technische Langfeldleuchte**
Feuchtraumleuchte. Seitenteile Kunststoff (Polycarbonat) weiß, schlagzäh. Diffusor aus Kunststoff (Polycarbonat) opal, schlagzäh. Diffusor extrudiert, innenprismatisch und UV-beständig. Lichtverteilung symmetrisch. Homogene Ausleuchtung. Rückwärtiger Lichtanteil zur Deckenaufhellung. Deckenmontagebügel aus Edelstahl und Triangel-Bügel für Pendelmontage im Lieferumfang enthalten. Betriebsgerät gekapselt, integriert und fest verbunden mit dem Diffusor und Seitenteil. Komfortable Leitungseinführung über Kabelverschraubungen. Leuchte mit integrierter Durchgangsverdrahtung für das Aneinanderreihen von weiteren Leuchten. Einstellbarkeit des Leuchtenlichtstroms in 2 Stufen.

Farbe: weiß
Länge: ca. 1650 mm
Breite: ca. 90 mm
Höhe: ca. 65 mm
Lichtquelle: LED
Sockel: ohne Sockel
Farbtemperatur: 4000K
Lebensdauer Lichtquelle: mind. 50000 h (L80/B10)
Bemessungsleistung: ca. 25 W
Bemessungsleuchtenlichtstrom: ca. 4200 lm
Systemeffizienz: mind. 168 lm/W
Bemessungsleistung 2: ca. 44 W
Bemessungsleuchtenlichtstrom 2: mind. 7300 lm
Leuchtenlichtausbeute 2: mind. 166 lm/W
Lichtaustritt: vorwiegend direkt
Lichtverteilung: symmetrisch
Betriebsgerät: Konstantstrom-Versorgung
Spannung: 220 - 240 V / 50 Hz, 60 Hz
Leistungsfaktor: 0.9
Schutzklasse: II
Schutzart: IP 66
Umgebungstemperatur: -30 °C bis +50 °C
Schlagschutz: IK08
Glühdrahtprüfung: 850 °C

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
RZB 451256.002 oder gleichwertig.

Hersteller und Typ
'.........'
vom Bieter einzutragen.
Menge: 12,000 St

**01.03.2 Typ 2.02 Anbauleuchte rund**
Deckenleuchte für den Innenbereich. Breitstreuende Lichtstärkeverteilung. LED, ca. 19 W Leuchten-Anschlussleistung, Leuchten-Lichtstrom mind. 2080 lm, Farbtemperatur 3000 K. Farbwiedergabeindex (CRI) > 90. Mit austauschbarem LED-Modul mit einer mittleren Bemessungslebensdauer von > 200.000 Betriebsstunden (L80B50 bei ta = 25 °C). Mit LED-Netzteil, DALI-steuerbar, 220-240 V, 0/50-60 Hz. Leuchtengehäuse aus Aluminiumguss. Oberfläche Farbe samtweiß. Kristallglas teilmattiert. Reflektor aus eloxiertem Reinstaluminium. Leuchtendurchmesser ca. 180 mm, Höhe 95 mm.

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
BEGA 50570.1K3 oder gleichwertig.

Hersteller und Typ
'.........'
vom Bieter einzutragen.
Menge: 4,000 St

**01.03.3 Typ 2.03 Pendelleuchte Esstisch**
Pendelleuchte rund

Eignung: Innenbereich
Farbe: Weiß
Material: Bone China
IP-Schutzklasse: IP20
Dimmbar: Ja
Bemessungsleistung: ca. 60 W
Spannung: 230 V, 50 Hz
Treiber/Trafo: Nicht erforderlich
Leuchtmittel enthalten, Leistung nach Vorgabe AG
Fassung: E27
Gewicht (KG): max. 3 kg
Breite (mm): ca. 390
Höhe (mm): ca. 240
Durchmesser (mm): ca. 390
Min. Abhängung (mm): ca. 440
Max. Abhängung (mm): ca. 1600

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
Original BTC Drop Three Pendant, natural white oder gleichwertig.

Hersteller und Typ
'.........'
vom Bieter einzutragen.
Menge: 2,000 St

**01.03.4 Typ 2.05 Wandleuchte Wohnräume**
Wandleuchte für den Innenbereich. Freistrahlendes Licht. LED, ca. 33,5 W Leuchten-Anschlussleistung, Leuchten-Lichtstrom mind. 3999 lm, Farbtemperatur 3000 K. Farbwiedergabeindex (CRI) > 90. Mit austauschbarem LED-Modul mit einer mittleren Bemessungslebensdauer von > 200.000 Betriebsstunden (L80B50 bei ta = 25 °C). Mit LED-Netzteil, DALI-steuerbar, 220-240 V, 0/50-60 Hz. Leuchtengehäuse aus Metall. Oberfläche Farbe weiß. Dreischichtiges Opalglas. Abmessungen: ca. 100 x 610 x 135 mm.

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
BEGA 50084.1 K3 oder gleichwertig.

Hersteller und Typ
'.........'
vom Bieter einzutragen.
Menge: 6,000 St

**01.03.5 Typ 2.06 Wandleuchte Treppenh. / Zugang MZR**
Vertikale Wandleuchte mit gerichtetem Lichtstrom-Gehäuse: Extrudiertes Polycarbonat/PMMA unempfindlich gegen UV-Strahlung für den internen/externen Einsatzbereich - Endkappen & Bandschellen: Edelstahl V2A - Längslaufendes Lamellenraster aus kupferfarbenem Aluminium mit schrägen Lamellen - Interner Geräteträger aus Stahlblech grau lackiert, RAL 9006 - Dichtungen: EPDM-Dichtungen - Ausbaubare LED-Module mit hoher Effizienz (IRC>80, 3 SDCM) - Lichtstrom: mind. 1050 lm - Farbtemperatur: 3000 K - Satinierte lichtstreuende Primäroptik - Längslaufendes Lamellenraster reversible - Treiber mit Konstantstromausgang, nicht dimmbar - Durchmesser: ca. 70 mm - Gesamtlänge: ca. 995 mm - Kabelverschraubung aus vernickeltem Messing für Kabel Ø 8 - 12 mm. Halterung durch verstärkte Bandschellen aus Edelstahl mit Schnallenverschluss mit variablem Abstand und um 360° ausrichtbar.
Kabeleinführung zeigt nach unten. LED-Module und Treiber leicht ausbaubar. Lebensdauer: mind. 50 000 h L80/B10 bei 25°C - Umgebungstemperatur: -20 °C bis +35 °C - Dichtigkeit: IP66, IP68 und IP69K - Stoßfestigkeit: IK10 - Schutzklasse: Klasse II - Spannung : 220-240 V 50/60 Hz - Systemleistung: ca. 16 W - Lichtausbeute: mind. 66 lm/W

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
Sammode ELGAR 70 C 1000 1050-830 oder gleichwertig.

Hersteller und Typ
'.........'
vom Bieter einzutragen.
Menge: 6,000 St

**01.03.6 Typ 2.07 Pendelleuchte Ausstellung, Fahrradr., Durchgang**
Pendelleuchte mit flachem Schirm und Schraubglas in Zylinderform aus Guss- und Drückteilen.

Durchmesser: ca. 300 mm
Leuchtenhöhe: ca. 320 mm
Glasdurchmesser: ca. 110 mm
Glashöhe: ca. 180 mm
Zylinderglas: matt / klar (Vorgabe AG)
Material: Stahlblech
Farbe: Tiefschwarz
Baldachin: nach Vorgabe AG
Aufhängung: nach Vorgabe AG
optischer Kabelmantel: nach vorgabe AG
Leuchtmittel: E27 (Leistung nach Vorgabe AG)
Bemessungsspannung: 230 V AC, 50 Hz
Schutzgrad: IP20

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
Bolichwerke Typ Bremen Zylinder oder gleichwertig.

Hersteller und Typ
'.........'
vom Bieter einzutragen.
Menge: 18,000 St

**01.03.7 Typ 2.08.1 Strahler Lichtband MZR, Kopfbau**
Linearer Anbaustrahler. Gehäuse Metall pulverbeschichtet. Thermomanagement mittels Kühlkörper aus Aluminium. 356° horizontal dreh- und 90° vertikal schwenkbar. LED-Lichteinheit mit Reflektor aus metallisiertem Thermoplast mit prismenförmigen schwarzen Entblendungsrahmen für angenehm blendfreies Licht (RUG < 10). Lichtverteilung mittelbreit-strahlend.. Mit Adapter für kompatible 3-Phasen-DALI-Stromschienen. Geeignet für Stromschiene an Decke, Stromschiene an Wand. Betriebsgerät im Adapter integriert.

Farbe: tiefschwarz, matt (RAL 9005)
Länge: ca. 285 mm
Breite: ca. 35 mm
Höhe: ca. 80 mm
Gewicht: max. 0.6 kg
Lichtquelle: LED
Sockel: ohne Sockel
Farbtemperatur: 3000K
Lebensdauer Lichtquelle: mind. 50000 h (L80/B10)
Bemessungsleistung: ca. 25 W
Bemessungsleuchtenlichtstrom: ca. 2050 lm
Ausstrahlwinkel Down: 12° - 47° nach Vorgabe AG (Bemusterung)
Systemeffizienz: mind. 82 lm/W
Lichtaustritt: direkt
Lichtverteilung: symmetrisch
Betriebsgerät: Konverter dimmbar DALI
Spannung: 220 - 240 V / 50 - 60 Hz
Leistungsfaktor: ca. 0.92
Schutzklasse: II
Schutzart: IP 20

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
RZB 742170.003.2.76 oder gleichwertig.

Hersteller und Typ
'.........'
vom Bieter einzutragen.
Menge: 20,000 St

**01.03.8 Typ 2.08.2 Schienensystem vorgen Strahler**
Schienensystem kompatibel zu vorgenanntem Einsatz (Strahler)
inkl. Befestigungsmaterial für Pendelmontage und allem notwendigen Kleimaterial wie Endkappen und Verbinder zur Fertigmontage. Beliebig ablängbar.
Es werden ca. 10 Teillängen verschiedener Länge zusammengesetzt und als einzelne Lichtbänder montiert.
Der Einsatz der vorgenannten Strahler ist gem. Vorgabe AG durchzuführen.

Pendellänge: max. 20 cm
Anzahl Phasen: 3-phasig
Farbe: schwarz (wie vorgen. Strahler)
Steuerung: DALI
Spannung: 230 V, 50 Hz
Schutzgrad: IP 20

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
RZB (kompatibel zu vorgen. Strahler) oder gleichwertig.

Hersteller und Typ
'.........'
vom Bieter einzutragen.
Menge: 50,000 m

**01.03.9 Typ 2.11 Spiegelleuchte**
Wandleuchte für den Innenbereich. Freistrahlendes Licht. LED, 9,1 W Leuchten-Anschlussleistung, Leuchten-Lichtstrom ca. 1109 lm, Farbtemperatur 3000 K. Mit austauschbarem LED-Modul mit einer mittleren Bemessungslebensdauer von > 200.000 Betriebsstunden (L80B50 bei ta = 25 °C). 20-jährige Nachliefergarantie auf das LED-Modul und die Verschleißteile. Mit LED-Netzteil 220-240 V, 50/60 Hz. Geeignet für Phasenanschnitts- oder Phasenabschnittsdimmung. Schutzart IP 44, Schutzklasse II. Leuchtengehäuse aus Aluminium. Oberfläche Farbe samtweiß. Kunststoffabdeckung transluzent-weiß. Abmessungen: ca. 600 x 50 x 60 mm.

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
BEGA 51 437.1 K3 oder gleichwertig.

Hersteller und Typ
'.........'
vom Bieter einzutragen.
Menge: 3,000 St

**01.03.10 Typ 2.12.1 LED-Profil breitstrahlend**
LED-Profil zum Anbau an Holzbauteile.

Form: U-Förmig
Breite: ca. 26 mm
Höhe: ca. 25 mm
Länge Abrechnungseinheit: 2 m
Material: Aluminium
mit Bohrungen zur Montage mittels Schrauben.

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
LEDVANCE oder gleichwertig.

Hersteller und Typ
'.........'
vom Bieter einzutragen.
Menge: 15,000 St

**01.03.11 Typ 2.12.2 LED-Lichtband**
LED-Strip zum einkleben in LED-Profil oder in Lichtvoute

Lichtstrom (pro Meter): mind. 1090lm
Leistung (pro Meter): ca. 8.6W
Lebensdauer: mind. 50000h
Farbe: Tageslicht
Farbtemperatur: 3000K
Länge der Rolle: 5000 mm
variabel teilbar
Dimmbar: DALI

Abrechnung je Rolle.

Das Lichtband wird sowohl in die vorgen. Profile als auch in beigestellte Profile in den Möbeln (Gewerk Tischler) eingeklebt.
Es erfolgt eine Absprache mit dem Gwwerk Tischler im Rahmen der Werkplanung.

LEDVANCE oder gleichwertig.

Hersteller und Typ
'.........'
vom Bieter einzutragen.
Menge: 6,000 St

**01.03.12 Typ 2.12.3 Vorschlatgerät LED-Lichtband**
Treiber für vorgenanntes LED-Strip
Nennausgangsleistung: ca. 60W
IP Schutz: 20
Steuerung: DALI / push-DIM
Länge (mm): ca. 198,0
Breite (mm): ca. 43,0
Höhe (mm): ca. 30,0

Anbau an Futterraufen und Einbau in Möbel gem. Vorgabe Tischler. Es erfolgt eine Absprache mit dem Gwwerk Tischler im Rahmen der Werkplanung.

LEDVANCE oder gleichwertig.

Hersteller und Typ
'.........'
vom Bieter einzutragen.
Menge: 6,000 St

**01.03.13 Typ 2.14 Anbauleuchte außen**
Anbauleuchte für den Innen- und Außenbereich. Armatur Aluminium-Druckguss pulverbeschichtet. Diffusor aus Kunststoff (Polycarbonat) opal, schlagzäh. Befestigung des Diffusors mit Bajonettverschluss. Homogene Ausleuchtung durch Einsatz von LED-Flächenmodulen. Geeignet für Deckenanbau, Wandanbau. Einfachste Installation durch Plug-and-Play-Stecksystem.
Sensoren für Helligkeit und/oder Anwesenheit können mit eingebunden werden.Leuchte mit begrenzter Oberflächentemperatur nach DIN EN 60598-2-24 zur Verwendung in einer Umgebung, in der eine Ablagerung von leitfähigem Staub auf der Leuchte erwartet werden kann.

Farbe: verkehrsweiß, matt (RAL 9016)
Durchmesser: ca. 230 mm
Höhe: ca. 63 mm
Lichtquelle: LED tauschbar
Sockel: Stecker
Farbtemperatur: 3000K
Lebensdauer Lichtquelle: mind. 50000 h (L80/B10)
Bemessungsleistung: ca. 12 W
Bemessungsleuchtenlichtstrom: mind. 1300 lm
Ausstrahlwinkel Down: 119°
Systemeffizienz: mind. 108 lm/W
Lichtaustritt: direkt
Lichtverteilung: symmetrisch
Betriebsgerät: AC Strom, dimmbar DALI
Spannung: 220 - 240 V / 50 Hz
Schutzart: IP 65
Umgebungstemperatur: -20 °C bis +30 °C
Schlagschutz: IK08
Glühdrahtprüfung: 850 °C
Sicherheitszeichen: D-Zeichen
Konformitätszeichen: CE, EAC

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
RZB 312135.002.2.76 oder gleichwertig.

Hersteller und Typ
'.........'
vom Bieter einzutragen.
Menge: 6,000 St

*Hinweis: NOTBELEUCHTUNG*

*Hinweis: SYSTEMZENTRALE*

**01.03.14 Systemzentrale**
Überwachungssystem für Einzelbatterieleuchten. Mit dem System ist es möglich, Einzelbatterie-Sicherheitsleuchten von zentraler Stelle aus permanent zu überwachen. Die Sicherheitsleuchten melden dabei ihren momentanen Zustand über den integrierten Touchscreen oder über ein LAN-Netzwerk an einen PC mit Webbrowser, der die Auswertung und Steuerung der gesamten Anlage übernimmt. Somit kann der Anlagenzustand sofort und übersichtlich eingesehen werden und es kann jederzeit eine Aussage über die Einsatzbereitschaft der Sicherheitsbeleuchtungsanlage gemacht werden. Eine gesonderte Software zum Betrieb der Anlage ist nicht notwendig. Es können 125 Einzelbatterie-Sicherheitsleuchten installiert werden. Alternativ können am Bus-Ausgang des Moduls bis zu 125 Signalverstärker, für jeweils 125 Leuchten angeschlossen und somit die Anzahl der überwachbaren Geräte auf  bis zu 15.625 Leuchten erweitert werden. Es werden keine besonderen Anforderungen an die Busleitung gestellt, der Aufbau ist in T-förmiger, sternförmiger, linearer oder auch gemischter Struktur möglich. Die Polarität der Busleitung muss dabei nicht beachtet werden. Maximal Länge der Kommunikationsleitung 1.000 Meter, bei Einsatz von Signalverstärkern 2 x 1.000 Meter. Funktionen: Automatische Konfiguration der Anlage. Meldung aller auflaufenden Störungen im Klartext mit Ortsangaben. Koordination der Testzeiten aller Einzelbatterie-Notleuchten. Protokollierung von Fehlermeldungen. Detaillierte Informationen und Steuermöglichkeiten von jeder einzelnen Sicherheitsleuchte. Fortlaufende Protokollierung aller Anlagenstörungen. Automatische Führung eines detaillierten Prüfbuchs der Anlage. Passwortschutz für Änderungen der Systemdaten. Die Abfrage des Moduls kann vom integrierten Touchscreen oder jedem im Netzwerk angeschlossenen intranet- / internetfähigen PC über einen Webnavigator ohne spezielle Software erfolgen. Dabei werden die im Modul gespeicherten Daten mittels TCP-IP Protokoll über das Netzwerk an den Navigator gesandt. Tritt eine Störung in der Anlage auf, wird dies umgehend im Navigatorfenster angezeigt. Mit der eingebauten E-Mail-Funktion kann eine detaillierte Störungsangabe an den Systemverantwortlichen der Anlage versendet werden. Bei entsprechender Netzwerkkonfiguration ist die Anlage auch über das Internet erreichbar.

Länge: ca. 160 mm
Breite: ca. 110 mm
Höhe: ca. 53 mm
Buskreise: 1
Anzahl Leuchten/Basiseinheit: mind. 125
Leuchten/Kreis: mind. 125
Anzahl potentialfreie Störmeldekontakte: 1
Automatischer E-Mail Versand: Ja
Busleitungstopologie: Baum, Stern, Linear,  T-förmig
Busspannung: 18 V
Busleitungslänge: mind. 1000 m
TCP/IP: Ja
Touchscreen (Bool)Ja
Montageart: in Wandanbaugehäuse

System muss mit nachfolgend genannten Sicherheitsleuchten kompatibel sein.

inkl. Wandanbaugehäuse
inkl. betriebsfertige Montage und Inbetriebnahme
Menge: 1,000 St

*Hinweis: SICHERHEITSLEUCHTEN UND RETTUNGSZEICHENLEUCHTEN*

**01.03.15 Rettungszeichenleuchte**
Scheibenleuchte im schlanken Design für die
Wandaufbaumontage oder Deckenanbaumontage. Ausführung gem. DIN EN 60598 T 2-22,
DIN EN 1838. Piktogramm gem. DIN 4844.

Einbindung in die hybride Überwachungs- und
Steuereinrichtung als kabelgebundener
BUS-Teilnehmer oder als funkgebundener
BUS-Teilnehmer möglich.

Gehäuse:  Stahlblech, weiß RAL 9016
Abmessungen: ca. L220 x H170 x T65mm
Schutzart:  IP40
Schutzklasse: I
Anschlussspannung: 230 V AC
Anschlussleistung: ca. 6,6 VA
Erkennungsweite: 20m
Montageart:  Wandaufbau / Deckenanbau
Akku:  LiFePo4
Überbrückungszeit: 3h (Batterie integriert)

liefern und betriebsfertig montieren
alle Maße verstehen sich als ca.-Angaben
Menge: 10,000 St

*Hinweis: ZUBEHÖR*

**01.03.16 Stromkreis- und Leuchtenbezeichnung SKB, graviert**
Stromkreis- und Leuchtenbezeichnung SKB

Zur eindeutigen Kennzeichnung von Leuchten der
Sicherheitsbeleuchtung und Verbindungs- bzw.
Abzweigstellen, die ein Teil der
Sicherheitsbeleuchtungsanlage sind, gemäß DIN VDE
0108-100.

Schilder rot mit gravierter Beschriftung, Zahlen und
Trennungsstrich auf weißem Grund.
Menge: 10,000 St

*Hinweis: INBETRIEBNAHME*

**01.03.17 Inbetriebnahme der vorgen.**
Inbetriebnahme der vorgen. Sicherheitsbeleuchtungsanlage

inkl. Anfertigung Inbetriebnahmeprotokoll
Menge: 1,000 St

#### Bereich 01.04 KG 446 BLITZSCHUTZ- UND ERDUNGSANLAGEN

*Hinweis: POTENTIALAUSGLEICH*

*Hinweis: Hinweis*
Potentialausgleich

für sämtliche im Gebäude erforderlichen
Potentialausgleichsmaßnahmen.
Liefern, montieren und anschließen von Potentialausgleichsleitungen einschl. des erforderlichen Zubehör
wie Kabelschuhe, Befestigungsmaterial usw.

Die technischen Vorschriften für Blitzschutzanlagen,
DIN, VDE, und UVV sind zu beachten.

Die Erdungsleitungen (NYM/NYY - gelb/grün) sind auf
Kabelrinnen, Kanälen, Steigetrassen, in Zwischendecken
mit Kabelhalterung (Abstand max. 0,60 m) zu verlegen
bzw. in Leerrohre einzuziehen.

An den PA-Schienen sind die Aufgeklemmten Leitungen zu
beschriften.

**01.04.1 Kabel NYY-J 1x6**
STLB-Bau 2006-04 053
Kabel DIN VDE 0276-603 NYY-J 1 x 6 RE, Cu-Zahl 58.
Menge: 500,000 m

**01.04.2 Kabel NYY-J 1x16**
STLB-Bau 2006-04 053
Kabel DIN VDE 0276-603 NYY-J 1 x 16 RE, Cu-Zahl 154.
Menge: 200,000 m

**01.04.3 Potentialausgleichsschiene verz.Stahl 40 x 4**
STLB-Bau 2006-04 053
Potentialausgleichsschiene aus verzinktem Stahl, mit
Anschluss für 8 x 1,5 bis 25 mm2, ein Flachband bis 40
mm x 4 mm, und Massivrundleiter, Durchmesser 8 bis 10
mm.
Menge: 4,000 St

**01.04.4 Bandrohrschelle**
Erdungsbandrohrschelle VDE 0190
mit Anschlussmöglichkeit für 2 Leiter je 16 mm2,
für Rohrdurchmesser bis 50 mm.
Menge: 5,000 St

**01.04.5 Bandrohrschelle**
Erdungsbandrohrschelle VDE 0190
mit Anschlussmöglichkeit für 2 Leiter je 16 mm2,
für Rohrdurchmesser bis 100 mm.
Menge: 5,000 St

**01.04.6 Verbinder**
Verbinder
DIN 48 837 - A
als Endstück, aus Stahl tZn o
für  Potentialausgleich an Konstruktionen und
Einbauten, einschl. Bohren und Gewinde schneiden 1xM8.
Menge: 4,000 St

**01.04.7 Anschlüsse der Potentialausgleichsleitungen**
Anschlüsse der Potentialausgleichsleitungen
an metallene Gegenstände, Türzargen, Bodeneinläufe,
Küchengeräte sowie Studioeinrichtungen usw. einschl.
des erforderlichen Schellen- oder Schraubenmaterials.
Menge: 10,000 St

**01.04.8 Potentialausgleich Werte auflisten**
Messen und Prüfen
des Potentialausgleiches,
gemessene Widerstandswerte auflisten einschl.
Prüfbericht DIN 48 831, Anlagenbeschreibung
DIN 48 830 und Bestandszeichnung DIN 48 820
in  3-facher Ausfertigung.
Menge: 1,000 St

*Hinweis: INNERER BLITZSCHUTZ*

**01.04.9 Überspannungsableiter (Mittelschutz) 4-polig**
Überspannungsableiter (Mittelschutz) 4-pol.
Nennableitstrom mind. 20 kA.
Menge: 3,000 St

#### Bereich 01.05 KG 449 STARKSTROMANLAGEN, SONSTIGES

*Hinweis: Durchbrüche und Bohrungen*
Sämtliche Durchbrüche und Bohrungen sind nach der
Montage wieder mit Mörtel MGII zu verschließen. Die
Feuerwiderstandsfestigkeit der Wände und Decken darf
nicht unter das Sollmaß absinken.
Erforderliche Kosten sind in die Einheitspreise
einzukalkulieren.

**01.05.1 Bohrung in Mauerwerk, 30mm, D bis 36cm**
Bohrung in  Mauerwerk,
bauwerksschonend herstellen,
Abmessungen Durchmesser bis 30 mm,
Dicke bis 36 cm,
anfallender Schutt wird Eigentum des AN
und ist zu beseitigen.
Die Bohrungen sind nach der Montage wieder zu
verschließen.
Menge: 30,000 St

**01.05.2 Bohrung in Mauerwerk, 20mm, D bis 36cm**
Leistung wie zuletzt in vollem Wortlaut beschrieben,
jedoch
Durchmesser bis 20 mm.
Menge: 30,000 St

**01.05.3 Wanddurchbruch, Dicke bis 30 cm**
Deckendurchbruch in Bestandsmauerwerk, Dicke bis 30 cm,
Rechteckig Breite bis 30 cm, Höhe bis 10 cm
Inklusive aller Hilfs- und Zusatzleistungen.
Menge: 20,000 St

**01.05.4 Kernbohrung Mauerwerk 200mm WD bis 36cm**
Kernbohrung in  Mauerwerk, bewehrt,
bauwerksschonend herstellen,
Abmessungen Durchmesser bis 200 mm,
Wanddicke bis 36 cm,
anfallender Schutt wird Eigentum des AN
und ist zu beseitigen.
Die Bohrungen sind nach der Montage wieder zu
verschließen, wobei die Feuerwiderstandsfestigkeit
der Wände und Decken nicht unter das Sollmaß
absinken darf.
Menge: 2,000 St

**01.05.5 Kernbohrung Mauerwerk 100mm WD bis 36cm**
Kernbohrung in  Mauerwerk,
bauwerksschonend herstellen,
Abmessungen Durchmesser bis 100 mm,
Wanddicke bis 36 cm,
anfallender Schutt wird Eigentum des AN
und ist zu beseitigen.
Die Bohrungen sind nach der Montage wieder zu
verschließen, wobei die Feuerwiderstandsfestigkeit
der Wände und Decken nicht unter das Sollmaß
absinken darf.
Menge: 2,000 St

*Hinweis: Zusätzliche Schlitzarbeiten*

**01.05.6 Erstellen von Schlitzen in Mauerwerk**
Erstellen von Schlitzen in Mauerwerk
mittels Schlitzfräse mit einstellbarer Schlitztiefe, Abmessungen bis 25 x 25 mm,
anfallender Schutt wird Eigentum des AN und ist zu beseitigen.
Menge: 40,000 m

**01.05.7 Erstellen von Schlitzen in Mauerwerk**
Erstellen von Schlitzen in Mauerwerk
mittels Schlitzfräse mit einstellbarer Schlitztiefe, Abmessungen bis 40 x 30 mm,
anfallender Schutt wird Eigentum des AN und ist zu beseitigen.
Menge: 40,000 m

*Hinweis: Abschottungen*

**01.05.8 Kabelabschottung Mörtelschott S90, 20x20cm**
Brandschutzabschottung an Kabel-/Leitungsanlagen als Mörtelschott, mit allgemeiner bauaufsichtlicher Zulassung, Feuerwiderstandsklasse S 90 DIN 4102-9, in Gebäuden, Oberkante Abschottung über Gelände/Fußboden bis 3,5 m, Decke aus Beton, Dicke 260 mm,
Recheckiger Durchbruch, ca. Breite 20 cm, Tiefe 20 cm mm.
Menge: 5,000 St

**01.05.9 Kabelabschottung flexibler Schott S90**
Brandschutzabschottung an Kabel-/Leitungsanlagen als flexibles Schott, mit allgemeiner bauaufsichtlicher Zulassung, Feuerwiderstandsklasse S 90 DIN 4102-9, in Gebäuden, Oberkante Abschottung über Gelände/Fußboden bis 3,5 m, Decke aus Beton, Dicke 360 mm, runder Durchbruch, Durchmesser bis 30 mm.
Menge: 40,000 St

**01.05.10 Brandschutzdurchführungen auflisten**
*** Pauschalposition
Brandschutzdurchführungen auflisten

Erstellung der Auflistung und Fotodokumentation aller
Brandschutzdurchführungen
für das Gewerk Elektro- und Informationsanlagen im
einschließlich der Erklärung das die
brandschutztechnischenArbeiten ordnungsgemäß ausgeführt und sämtliche Vorschriften des Brandschutzes eingehalten wurden.
Menge: 1,000 psch

### Titel 02 KG 490 SONSTIGE MASZNAHMEN FÜR ELEKTRISCHE ANLAGEN

#### Bereich 02.01 KG 491 BAUSTELLENEINRICHTUNG

**02.01.1 Baustelleneinrichtung einrichten, vorhalten, räumen**
*** Pauschalposition
Baustelleneinrichtung für sämtliche, in der Leistungsbeschreibung aufgeführten Leistungen einrichten, vorhalten und räumen.
Vorhaltedauer für die gesamte Bauzeit.
Menge: 1,000 psch

**02.01.2 LED-Lichtschlauch Baulicht**
LED-Lichtschlauch Steckerfertig

Schutzart: mind. IP44
Lichtstrom: mind. 1000 lm/m
Länge: mind. 20 m
Lichtfarbe: mind. 4000 K

Lieferung und Befestigung mittels Kabelbindern / Kabeleinzelhaltern.

inkl. 1 x Umsetzen in zweiten Bauabschnitt und Demontage

Miete für gesamte Bauzeit.
Menge: 3,000 St

#### Bereich 02.02 KG 496 RECYCLING, ZWISCHENDEPONIERUNG

**02.02.1 Maßnahmen zum Recycling**
*** Pauschalposition
Maßnahmen zum Recycling
der entehenden Schuttreste
mit fachgerechtem Entsorungsnachweis.
Menge: 1,000 psch

#### Bereich 02.03 KG 499 SONSTIGE MASZNAHMEN FÜR TECHNISCHE ANLAGEN

*Hinweis: INBETRIEBNAHME UND ABNAHME*
INBETRIEBNAHME

*Hinweis: Hinweis Dokumentation*
STLB-Bau 2024-04 099
Bestandsunterlagen werden dem AG 5 Werktage vor der Abnahme im DIN A 4 Aktenordner 2-fach übergeben, Übergabe von Unterlagen Schnittstelle DWG, erfolgt in Abstimmung mit dem AG.

**02.03.1 Besichtigung, Inbetriebnahme und Erprobung**
*** Pauschalposition
Besichtigung, Inbetriebnahme und Erprobung der gesamten
ausgeschriebenen Elektroanlage lt. DIN VDE 100 Teil 600
Abs. 4.1 und 4.2.
Parametrierung der Elektroanlage.
Die Ergebnisse sind in das Übergabeprotokoll
einzutragen.
Menge: 1,000 psch

*Hinweis: STUNDENLOHNARBEITEN*

*Hinweis: Hinweis*
Benötigte Materialien werden zu den im Angebot angegebenen Materialpreisen abgerechnet.
Für evtl. Tagelohnarbeiten werden die Stundenlöhne einschl. aller Unkosten wie Fahr- und Tagegelder,
Trennungsentschädigung, Urlaubsgelder, Verdienstzuschläge, Überstunden-, Nacht- und Feierabendzuschläge usw. ohne Mehrwertsteuer berechnet.
Der Verrechnungssatz ist unter Beachtung der gesetzlichen Vorschriften zu ermitteln. Er gilt unabhängig von der Anzahl abgerechneten Arbeitstunden. Die Tagelohnzettel sind täglich aufzustellen und der Bauleitung vorzulegen. Nachstehende Stundenlohnarbeiten sind nur auf Anordnung der Bauleitung auszuführen.

**02.03.2 Einweisung des Betriebspersonales**
*** Pauschalposition
Einweisung des Betriebspersonales in die
Betriebsführung min. 2-Mal.
Menge: 1,000 psch

**02.03.3 Messung des Isolationswiderstandes**
*** Pauschalposition
Messung des Isolationswiderstandes der gesamten ausgeschriebenen Anlage lt. DIN VDE 100 Teil 600 aller  Stromkreise, Zu- und Hauptleitungen, die Ergebnisse  sind in das Messprotokoll laut DIN VDE einzutragen.
Menge: 1,000 psch

**02.03.4 Messung der Schleifenimpedanz**
*** Pauschalposition
Messung der Schleifenimpedanz oder des
Kurzschlussstromes der gesamten Anlage lt. DIN VDE 100
Teil 600 Abs. 8.2.3.2 und Abs. 12.1 aller Stromkreise,
Zu- und Hauptleitungen.
Die Ergebnisse sind in  Messprotokoll laut DIN VDE
einzutragen.
Menge: 1,000 psch

**02.03.5 Zulage Erstellung der Dokumentations- und Revisionsunterlagen**
*** Pauschalposition
Zulage für das Zusammenstellen der
der Dokumentations- und Revisionsunterlagen
gemäß Vorgabe das Auftraggebers  (soweit für das Vorhaben zutreffend)

für die im LV genannte Starkstromanlage.
Bestehend aus ca.:

Deckblatt mit Kontaktangaben
Inhaltsverzeichnis
VOB-Abnahmeprotokoll + Bestätigung der Mangelabstellung
Einweisungsprotokolle
Anlagenbeschreibung
Prüfprotokolle (Sachverständige, Sachkundige)
Errichterbescheinigung (Erstprüfung BGV A3)
Fachunternehmererklärung ( Einh. Regeln der Technik, GEG)
Messprotokolle
Schutzmaßnahmenprotokoll (Isolations- und Schleifenwiderstand)
Nennbeleuchtungsstärke Allgemein- und Sicherheitsbeleuchtung
Potenzialausgleich
Erdungsanlage
Blitzschutzanlage einschließlich rechnerischer Nachweis Trennungsabstand
Bestandspläne
Grundrisse / Lagepläne
Installationsplan mit Stromkreisnummern EG
Installationsplan mit Trennstellennummern Erdungsanlage
Installationsplan mit Trennstellennummern Blitzschutzanlage
Schemata
Schema der Starkstromanlage (Verteilerstruktur)
Schema der Sicherheitsbeleuchtungsanlage
Schema des Notrufs des barrierefreien WC‘s
Schema des Potentialausgleiches
Schaltpläne
Schaltpläne GHV
Schaltpläne Unterverteilungen
Liste der eingebauten Fabrikate/Typen
Ersatzteilliste
Betriebsmittelliste mit Mengenangaben
Inbetriebnahme- und Einregulierungsprotokoll mit Mess- und Einstellwerten aller Anlagen
Wartungsanleitungen
Bedienungsanleitungen
Herstellerunterlagen (Montageanleitungen)
Leuchten
Installationsgeräte
Verteilungen und Einbaugeräte
Verlegesysteme
Sicherheitsbeleuchtungsanlagen
Brandschutz
Anwendbarkeitsnachweise, wie Leistungserklärungen, ETA, Genehmigungen, Prüfzeugnisse zu Brandschutzprodukten / Anlagen mit Funktionserhalt
Übereinstimmungsbestätigungen zu Brandschutzprodukten
Brandschottverzeichnis in tabellarischer Form mit Nummer, Art, Größe, Einbauort, Material und Foto vom Einbauort
Konformitätserklärungen
Berechnungen
Programme / Passwörter

Die Zeichnungs- und Berechnungsunterlagen sind dem Auftraggeber 2-fach in Papierform und 1-fach digital im DWG-Format sowie im Word- / PDF- Format auf CD zu übergeben.

Die Bestands- und Revisionsunterlagen sind dem
Auftraggeber
14 Tage vor dem Abnahmetermin 2-fach im DIN A4-Format
in Aktenordnern zu übergeben.
Alle Dokumente sind einschließlich der
Betriebsdokumentation der Anlage
in einer üblichen Leseart - PDF-File- auf CD gebrannt
zu übergeben.
Menge: 1,000 psch

**02.03.6 Obermonteur**
Menge: 10,000 h

**02.03.7 Leistung wie zuletzt, jedoch Monteur**
Leistung wie zuletzt in vollem Wortlaut beschrieben,
jedoch

  Monteur.
Menge: 20,000 h

**02.03.8 Leistung wie zuletzt, jedoch Helfer**
Leistung wie zuletzt in vollem Wortlaut beschrieben,
jedoch

  Helfer.
Menge: 20,000 h
